# Neubau Kindergarten St.Franziskus Kronau
Angebotsaufforderung (GAEB DA XML 3.2, DA83)
Projekt: 806
Währung: EUR
Vergabeart: Beschränkte Ausschreibung
Erstellt mit: GXML Toolbox V3.2 R20140604, ORCA AVA 22.0 - Professional Edition 22.00.09, 21.07.2019

## Technische Erläuterung
Technische Erläuterung, Gebäude, Erschließung, Heizung, Sanitär und Lüftung.
Gesamterläuterung unabhängig des LV-Inhaltes, dieser kann sich auch nur auf ein Gewerk beschränken.

Allgemeine Beschreibung des Bauvorhabens

1. Allgemeine Beschreibung des Bauvorhabens
Viergeschossiger Neubau einer Kindertagesstätte.
Der Kindergarten-Neubau erstreckt sich über 4 Etagen UG,EG,OG und DG.

Das UG ist zum Garten hin ebenerdig. Zur Straße hin befinden sich Technizenztrale mit Pelletkessel, Pelletsilo, Pufferspeicher und Trinkwasserhausanschluss, weiterhin befindet sich in der Technikzentrale der Pumpensumpf für die Hebeanlage.Im UG befindet sich ebenfalls zur Straße hin ein Sanitärbereich.
Auf der Gebäudeseite zum Garten hin befinden sich mit ebenerdigem Ausgang die ersten Zimmer für die Kinder.

Die zur Funktion der Gebäude notwendigen Zentralen und Erschließungen befinden sich im Untergeschoss.

Verbrauchserfassung / Erschließung, Allgemein
Die Verbrauchserfassung gegenüber den städtischen Betrieben bzw. Versorgungsträgern erfolgt über zentrale Zähleinrichtungen in dem Hausanschlussraum Technik Bestandsgebäude im Erdgeschoss.
- Strom
- Trinkwasser

Gemäß Spartenplänen der Ver- und Entsorger sind sowohl Abwasserkanäle, Trinkwasseranschluss,  sowie Stromversorgungsleitungen im Projektbereich vorhanden.
Diese Zähler werden durch die Versorger gestellt.

Erschließung Abwasserentsorgung

Ableitung von Schmutzwasser außerhalb der Gebäude
Als Grundlage dienen die Mehrspartenpläne der Stadt Kronau.
Das Grundstück wird an die Mischinstallation Schmutzwasser/Regenwasser angeschlossen ein Hausanschluss der ausreichend dimensioniert ist, ist zum Zeitpunkt der Gebäudeerstellung noch nicht vorhanden. Es werden 2 Hausanschlüsse an dei Kanalistation getrennt nach Schmutz- und Regenwasser hergestellt.
Das anfallende Abwasser wird getrennt in separaten Fall- und Grundleitungen für Schmutz- und Regenwasser gesammelt und bis zur Grundstücksgrenze geführt. Dort wird es getrennt über jeweils einen Kontrollschacht an die Mischwasser-Kanalisation angeschlossen.
Die Entwässerung erfolgt oberhalb der Rückstauebene [RSE] prinzipiell über Freispiegelgefälle.
Sämtliche Entwässerungsgegenstände liegen oberhalb der Rückstauebene.
Als Rohrleitungsmaterial, für die im Erdreich verlegten Abwasserleitungen, wird ein hierfür zugelassenes Kunststoffgrundleitung (KG2000-Rohr) eingesetzt.
Der Anschluss an den städtischen Sammler erfolgt als Steinzeugrohr [STZ] über einen Schacht.
Die Ausführung der Anschlussschächte erfolgt in Betonfertigteilringe mit Gerinne und Gussschachtdeckel  Belastbarkeitsklasse D 500.

Ableitung von Schmutzwasser innerhalb der Gebäude
Zur Entwässerung der sanitären Einrichtungen werden Schmutzwasserinstallationen eingebaut, die zur Entlüftung über das Dach geführt werden.
Innerhalb des Gebäudes werden die Entwässerungsleitungen in Form von heißwasserbeständigen Kunststoff-Abflussrohren verlegt.

Ableitung von Regenwasser
Das Gebäude hat Flachdächer und leicht geneigte Dächer, die Regenwasserleitungen werden außerhalb auf der Fassadendämmung verlegt und mittels im Erdreich und unter der Bodenplatte verlegten Sammelleitungen entwässert.

Erschließung Wasserversorgung

Allgemein
Das Gebäude wird an die Trinkwasserversorgung der Stadt Kronau angeschlossen.
Folgende Anschlüsse sind geplant:
1x Trinkwasseranschluss DN 40

Abwasser-, Wasser-, Gasanlagen, Allgemein

Im Gebäude einschließlich der Außenflächen, fallen folgende Abwässer an:
Schmutzwasser / Regenwasser
- Häusliches Abwasser
- Regenwasser
Das Rohrnetz wird entsprechend den technischen Anforderungen der DIN 1986 installiert. Die Anforderungen der DIN 1986-100, DIN EN 12056, EN 752 und DIN EN 1610 werden umgesetzt.
Die Ableitung von Schmutzwasser und Regenwasser innerhalb des Gebäudes erfolgt bis zur Grundstücksgrenze im Trennsystem. Die Schmutzwasserleitungen werden im weiteren Verlauf an den städtischen Mischwasserkanal angeschlossen.
Die Anschluss- und Sammelleitungen der sanitären Einrichtungsgegenstände werden in schalloptimierten mineralstoffverstärkten Polypropylenrohr als Abwasserstecksystem für Entwässerungsanlagen von Gebäuden nach DIN EN 12056 in Verbindung mit DIN 1986 -100 ausgeführt. Die Rohre bestehen aus einem schalloptimierten Rohr mit einer geringen Längenausdehnung, die Verbindungen erfolgen teilweise (dB20-Rohr) mit Spannverbinder, teilweise haben die Rohre und Formstücke (Silent-PP) angeformte Muffen und werkseitig vormontierter Lippendichtungen aus EPDM. Die Verlegung erfolgt nach Herstellerrichtlinien
unter Einhaltung der DIN EN 12056 und DIN 1986-100. Die Fallleitungen werden als mineralstoffverstärktem PE-HD Rohr, schallgedämmtes Abwassersystem für Entwässerungsanlagen von Gebäuden, ausgeführt. Das Schallschutzrohr hat glatte Enden und Formstücke mit Schwingungsdämpfern in der Aufprallzone aus mineralstoffverstärktem PE. Die Verbindung erfolgt durch Stumpfschweißung, Spannverbinder und/oder Elektro- Muffenschweißung. Zu den beiden Rohrleitungssystemen gehören auf die Rohrdimension abgestimmte Rohrschellen mit Schalldämmeinlagen für die Gleitbefestigung von Rohren oder zur Fixpunktbefestigung von Rohren in Verbindung mit Stütz- und Dehnmuffen. Die Abwassersysteme werden gemäß DIN 4109 gegen Körperschallübertragung vom Baukörper getrennt.
Im Bereich Durchdringungen von Brandabschnitten (Decken/Wände) werden Brandschutzmanschetten bei Ausführung in PE- HD Rohr eingebaut.

Trinkwasser
Im Gebäude werden folgende Wasserarten benötigt:
- Trinkwasserinstallationen erfolgen nach DIN 2001
- Trinkwarmwasser Erzeugung über Durchlauferhitzer elektrisch.
Hauptabsperrung und -zählung erfolgt im Technikraum, ist vorhanden. Hauptwasserzähler wird vom Versorger (Stadtwerke/Gemeinde) zur Verfügung gestellt und eingebaut. Die rechtzeitige Beantragung und Koordination liegt im Verantwortungsbereich des Auftragnehmers.
Trinkwasser wird aus dem öffentlichen Netz bereitgestellt und über Wasserzähler und Filteranlage mit automatischer Rückspülung dem der Gebäudeinstallation zugeführt.
Ausgehend vom Übergabepunkt, hier Technikraum UG, erfolgt eine Horizontalverteilung der Trinkwasserleitungen unter der Decke im Untergeschoss. Von dort werden die Verteilungsleitungen in die Schächte nach oben und in die entsprechenden Räume eingeführt und versorgen dann direkt die Sanitärbereiche.
Die Installationen erfolgen so, dass alle Anschlüsse in einer Ringleitung eingebunden werden. Am Ende der Leitung werden automatische Spüleinrichtungen vorgesehen, welche in turnusmäßigen Intervallen die Leitung spülen. Die Sanitärobjekte werden an Vorwand - Installationselementen befestigt.
Für die Trinkwasserinstallationen werden DVGW zugelassene gedämmte Mehrschichtverbundrohre, Verbindung mit Pressfitting installiert.

Trinkwarmwasser
Elektro-Durchlauferhitzer, zentral so angeordnet, dass über ein Gerät in der Regel mehrere Entnahmestellen versorgt werden.

Aufbereitetes Wasser
Das Trinkwasser liegt im Bereich von ca. 19°dH. Eine Anlage zur behandlung des Trinkwassers ist vorgesehen.

Objekte und Armaturen
Sanitär- Objekte und Armaturen sollen von deutschen Markenherstellern (Geberit/Keramag, Hansgrohe oder gleichwertig nach Bemusterung) ausgewählt bzw. ausgeschrieben werden.

Küchen
TWK und SW-Anschlüsse für Spülbecken, Geschirrspüler ohne Anschlussgarnitur.

Technikräume
Stahlblech-Ausgussbecken, emailliert, mit Eimer-Klapprost, mit Wand-Auslaufarmatur mit Schlauchverschraubung für TWK, falls vom Bauherr gewünscht.

Wärmeversorgungsanlagen Allgemein
Das Gebäude erhält einen Raum (Technik) welcher als Technikraum ausgebaut wird.
In ihm werden folgende Komponenten installiert:
- Pellet-Brennwertkessel,
- Pellet Gewebesilo
- Pufferspeicheranlage,
- Druckhaltungsanlage,
- Heizungsverteiler.
Die Planung der Heizungstechnischen Anlagen erfolgt unter Berücksichtigung der in der DIN 18380 aufgeführten Technischen Regeln und Richtlinien.

Heizungsverteilnetz
Das Heizungsnetz wird als geschlossene Zweirohr- Pumpenwarmwasserheizung ausgeführt. Dieses wird auf den Pufferspeicher (Vor- und Rücklauf) geführt. Es werden entsprechend der EnEV 2016 elektronisch geregelte Pumpen eingesetzt. Die Leitungen aus C-Stahlrohr werden im EG horizontal verteilt und über Decke und Fußbodenaufbau zu den Verteilrn der Fußbodenheizung geführt. Die Verteilleitungen werden jeweils mit Strangabsperr- und/oder Strangregulierventilen versehen. In den Technik- und Nebenräumen werden die Rohrleitungstrassen frei verlegt. Die Verteilleitungen werden entsprechend Energieeinsparverordnung gegen Wärmeverlust gedämmt. Eine Ausrichtung und Regelung der Heizkreise nach Himmelsrichtungen ist nicht vorgesehen.

Raumheizflächen
Die Beheizung des Gebäudes erfolgt über Fußbodenheizung.

Dezentrale Warmwasserbereitung
Elektro-Durchlauferhitzer, zentral so angeordnet, dass über ein gerät in der Regel mehrere Entnahmestellen versorgt werden.

Lufttechnische Anlagen
Einbau einer Ventilator gestützten, kontrollierten Wohnraumlüftung in Anlehnung der EnEV 2016, DIN 1946-6 und DIN 18017-3 für die Nassbereiche.
Be- und Entlüftung ohne Wärmerückgewinnung nach dem Überströmprinzip. Zentraler Ablüfter mit Tellerventilen in den Ablufträumen, Zuluftelemente in den Fenster der Aufenthaltsräume, Türunterschnitte oder Überströmöffnungen müssen so dimensioniert sein, dass ein ausreichender Luftwechsel gewährleistet wird.
Abluft mittels geräuscharmer und stromsparender Zentrallüfter, dieser wird in der abgehängten Decke im Personal-WC DG installiert.

Fortführung der Abluft über Dach mittels Wickelfalzrohr im Installationsschacht mit entsprechender Dachdurchführung im System des Dachbelags.

Brandschutztechnische Anforderungen an die technische Gebäudeausrüstung
Allgemein
Haustechnische Anlagen, welche brandschutztechnisch qualifizierte Wände und Decken durchdringen, sind entsprechend Brandschutztechnischer Stellungnahme (Brandschutzkonzept / Baugenehmigung) mit Feuerschutzabschlüssen, die eine Feuerwiderstandsdauer von mindestens 30 Minuten bzw. 90 Minuten aufweisen, zu versehen. Der Einbau der Feuerschutzabschlüsse erfolgt gemäß den bauaufsichtlichen Zulassungen, bzw. Prüfbescheiden des Herstellers. Auf die Anordnung von Feuerschutzabschlüssen kann verzichtet werden, wenn es sich um Räume gleicher Nutzung handelt.
Erforderlichenfalls werden nach Vorlage des Brandschutzkonzeptes weitere Maßnahmen notwendig.
Nach Beendigung der Maßnahme sind Errichterbescheinigungen für alle verwendeten Arten an Brandschottungen zu erstellen. Spätestens zur Abnahme aller ausgeschriebenen Gewerke ist ein Dokumentenordner mit allen Zulassungen und Errichterbescheinigungen der verbauten Brandschottungen in Papier und digital vorzulegen

Bauakustische Anforderungen an die technische Gebäudeausrüstung

Sämtliche durch die technischen Anlagen des Gebäudes durch Luftschall- und Körperschallübertragung verursachten Geräusche (z.B. Ventilatoren-, Motoren-, Pumpen- und  Strömungsgeräusche in  Kanälen,  Regelvorrichtungen, Lüftungsein- und -auslässe) dürfen in den schutzbedürftigen Räumen die genannten Höchstwerte gem. DIN 4109 erhöhter Schallschutz nicht überschreiten.
Körperschalldämmung
In den Planungsstufen und Kosten sind berücksichtigt bzw. zu berücksichtigen.
Der Körperschallschutz im Bereich der haustechnischen Anlagen ist entsprechend dem Stand der Technik so gestaltet, dass in den nächstgelegenen schutzbedürftigen Aufenthalts- oder Arbeitsräumen der zulässigen Schalldruckpegel nicht überschritten wird.

Angaben zur Bauausführung

Anschlüsse für Baustrom und -wasser werden bauseits zur Verfügung gestellt.

Aufenthalts- und Lagerräume innerhalb des Gebäudes können grundsätzlich nicht zur Verfügung gestellt werden, falls Lagerräume benötigt werden sind dies mit der Bauleitung abzuklären.

## Angaben zur Baudurchführung
Angaben zur Baudurchführung

Diese gesamten Maßnahmen beginnen gemäß beiliegendem Bauzeitenplan.

Die vom Bauherrn bereitstellbaren Flächen für mögliche Baustelleneinrichtungen
(BE) beschränken sich unter Berücksichtigung der BE parallel tätiger Werke
auf die unmittelbar auf dem Grundstück befindlichen Flächen im Hof, Keller
und in den Obergeschossen, ein Anspruch auf einen Lagerplatz besteht nicht.

Der Auftragnehmer hat zur ordnungsgemäßen Abwicklung dieser Bauleistungen
ständig einen sachverständigen, verantwortlichen Bauleiter zu stellen.

Mit den Einheitspreisen ist jegliche Mehrbelastung, Behinderung, der Schutz
des Mietereigentums, Säuberungsarbeiten während der Ausführung und nach
beendeter Arbeit abgegolten.

Fluchtwege im Bereich der Baumaßnahmen sind grundsätzlich freizuhalten,
das Verstellen der Fluchtwege und Treppenhäuser ist unzulässig.

Der Bieter soll sich vor Angebotsabgabe über Art und Ausmaß der ausgeschriebenen
Leistungen informieren.

Die technische und technologische Verknüpfung der genannten Leistungen,
sowie anstehende Bedingungen sind von jedem Bieter/Auftragnehmer zu beachten
und zu berücksichtigen. Jeder Unternehmer hat sich zu informieren, ob es bei der
Durchführung der Arbeiten zur gegenseitigen Gefährdung kommen kann. Die zu
treffenden Sicherheitsmaßnahmen sind mit den Beteiligten zu koordinieren.

Die Zufahrten für die Feuerwehr sind ständig zu gewährleisten.

Grundsätzlich untersagt sind:
- Das Abspielen von Musikgeräten, Radios, etc.
- Das Rauchen innerhalb der Gebäude, Wohnungen
- Das Benutzen von Steckdosen, deren Abrechnung zu
  Lasten des Mieters geht, es darf nur der Strom aus
  der vorhandenen Baustromverteilung verwendet werden.
- Das Benutzen von sanitären Anlagen in den Wohnungen

Anhang an dieses LV:
Bauzeitenplan
Ausführungspläne

## Allgemeine Hinweise
Allgemeine Hinweise

1. Diese Vorbemerkungen sind TECHNISCHE VERTRAGSBINDUNGEN.
Sie sind als solche Bestandteil der Leistungsbeschreibung und werden wesentlicher Vertragsbestandteil. Zu den Technischen Vertragsbindungen gehören die den einzelnen Titeln zugeordneten BESONDEREN HINWEISE.

2. Mit den Preisen ist die komplette Leistung abgegolten, falls in den besonderen Hinweisen oder den Leistungsbeschreibungen nichts anderes zum Ausdruck kommt. Das gilt auch für Aufmaß- und Vermessungsleistungen. Mit den Einheitspreisen des Angebotes sind auch abgegolten:
- Alle Vor-, Nach- und Nebenleistungen, die notwendig sind und im
  unmittelbaren Zusammenhang zur Leistung stehen
- Kosten für Auf-/Abladen, Transport, Lagern und Verteilen von Materialien/Bauteile
- Sämtliche Kosten der Baustelleneinrichtung, sofern im Leistungsverzeichnis keine gesonderte Position
  vorgesehen ist
- Sicherung aller Arbeiten/Materialien gegen Diebstahl und Beschädigungen jeder Art bis zur Endabnahme durch  den AG
- Sämtliche Maßnahmen, die zur Einhaltung der ortspolizeilichen und baurechtlichen Vorschriften erforderlich
  sind.
- Sämtliche Schutzmaßnahmen, sowie die ständige Reinigung, der durch die  eigene Arbeiten verschmutzten
  Flächen, sowie der Transportwege
- Das Herstellen der Baufreiheit durch Freiräumen der unmittelbaren Arbeitsräumen in zumutbaren Umfang

3. Der vom Bieter angegebene Preis umfasst alle Arbeiten, die zur Erstellung einer vollständigen handwerklich und technisch einwandfreien Ausführung seiner Leistungen erforderlich sind. Bei Angebotsabgabe ist
darauf zu achten, dass die im LV beschriebenen Arbeiten sich immer auf eine fix und fertige Arbeit beziehen. Sollte der Anbieter feststellen, dass einzelne Positionen dies nicht ausdrücklich ausweisen, so gilt das
zuvor Gesagte und ist im Anschreiben zum Angebot zu erwähnen.

4. Für erforderlich werdende zusätzliche, im LV nicht erfasste Arbeiten muss vor Beginn ein Nachtragsangebot eingereicht werden. Auch für dieses Angebot gelten die Vorbemerkungen. Der Kalkulation des Nachtragsangebotes muss die Kalkulation des Hauptangebotes zugrunde liegen. Der Auftragnehmer hat auf Verlangen des Auftraggebers hierfür die Kalkulation vorzulegen.

5. Die Erstellung der Ausführungsplanung Statik einschl. deren Prüfung und deren Vorlage in geprüfter Form für einzubauende Bauteile oder Konstruktionen bzw. Abbruchmaßnahmen ist vom Auftragnehmer vorzunehmen und zu veranlassen.

6. Die Ausführungsunterlagen, die der Auftragnehmer verwendet, müssen den Freigabevermerk des Auftraggebers oder seines Architekten tragen, um Verwechslungen bei der Bauausführung zu vermeiden. Nicht freigegebene Unterlagen dürfen nicht verwendet werden. Dies entbindet den Auftragnehmer aber nicht von seiner eigenen Prüfungs- und Hinweispflicht. Diese bleiben unberührt.
Hält der AN die vom AG übergebenen Vertragsunterlagen in einzelnen Punkten für unklar oder lückenhaft, so hat er dies mit der Angebotsannahme schriftlich mitzuteilen; unterlässt er diese Hinweise zu diesem Zeitpunkt, kann eine spätere Bezugnahme auf diese Hinweise als verspätet zurückgewiesen werden.
Für die fachgerechte Ausführung der Leistungen ist der Bieter allein verantwortlich. Einwendungen in technischer oder konstruktiver Hinsicht sind der örtlichen Bauleitung vor Ausführung der jeweiligen Arbeiten mitzuteilen.

7. Der AN versichert, dass sein Unternehmen für Umfang und Art des Auftrages geeignet ist und für die fristgemäße Ausführung der Arbeiten alle betrieblichen Voraussetzungen bestehen. Er erklärt, dass er im Besitz genügender Stoffe, Geräte und Arbeitskräfte für die vertragsgemäße Ausführung der Leistung ist, oder diese rechtzeitig beschaffen kann.
Der AG ist berechtigt, sich jederzeit von der Richtigkeit der Erklärung zu überzeugen. Der AN versichert ferner, dass er sich gegen alle Risiken in angemessener Weise versichert hat und er auf Verlangen des AG diesen Versicherungsschutz nachweist.

8. Der Bieter bestätigt, dass er sich mit den Örtlichkeiten eingehend vertraut gemacht hat und den AG auf Schwierigkeiten, die er aus der Lage und den örtlichen Gegebenheiten erkannt hat schriftlich hingewiesen hat. Darüber hinaus ist er verpflichtet, Schwierigkeiten, die für ihn aufgrund seiner Fachkenntnisse erkennbar waren, dem AG mitzuteilen. Die aus den örtlichen Verhältnissen ggf. bedingten Erschwernisse sind in die Kalkulation einzubeziehen. Etwaige Nachforderungen, die auf mangelnde Ortskenntnis zurückzuführen sind, werden vorsorglich abgelehnt.

9. Bei der Schlussabnahme ist eine vollständige Auflistung über alle verwendeten Materialien, incl. Kopien der technischen Merkblätter bei der Bauleitung abzugeben.

10. Bei den durchzuführenden Arbeiten dürfen nur Verfahren, Systeme und Fabrikate gewählt werden, die den Erfordernissen des Gesundheits- und Arbeitsschutzes Rechnung tragen. Der Nachweis dafür ist der Bauleitung
vor Beginn der Arbeiten vorzulegen.

11. Sämtliche Einbauteile und Materialien oder Proben davon auch wenn sie in der Leistungsbeschreibung definitiv beschrieben sind, sind auf Wunsch vor Verwendung als Muster vom Auftragnehmer vorzulegen. Der
Auftragnehmer muss sicherstellen, dass die Bemusterung so frühzeitig durchgeführt werden kann, dass auch bei Änderungen der Fertigstellunstermine eingehalten werden können. Er kann nicht davon aus- gehen, dass die vorgelegten Materialien in jedem Fall verwendet werden können. Etwaige Kosten sind mit den Einheitspreisen abgegolten. Eigenständige, vom AG nicht genehmigte Änderungen zum Materialeinsatz werden nicht anerkannt.

12. Die AN sind gehalten, mit den vorhandenen Flächen der Außenanlagen sorgfältig umzugehen. Beschädigungen sind möglichst gering zu halten. Zuwiderhandlungen, mutwillige Zerstörung, etc. geht zu Lasten des AN.
Jeder AN ist für die Wiederherstellung der Außenanlagen im Bereich seiner Baustelleneinrichtung und seiner Arbeitsbereiche verantwortlich.

13. Der AN verpflichtet sich, seine erbrachte Leistung vor Beschädigung und Verschmutzung durch andere AN zu schützen. Bei auftretenden Beschädigungen sind die Ansprüche gegen die Verursacher und nicht gegen den AG zu richten.

14. Schäden, die am Objekt nachweislich durch die Baumaßnahmen entstanden sind und die keinem Verursacher zugeordnet werden können, werden anteilig nach Auftragsvolumen auf die AN verteilt.

## Allgemeine Hinweise zu den Positionsbeschreibungen
Allgemeine Hinweise zu den Positionsbeschreibungen

a) Die nachfolgend ausgeschriebenen Leistungen sind als komplett zu liefern und betriebsfertig zu montieren anzubieten. Ein davon abweichendes Leistungsbild ist jeweils bei den entsprechenden Positionen besonders aufgeführt.

b) Bei Positionen mit Fabrikatsbezeichnung und den Zusätzen

"oder gleichwertig" und "angebotenes Fabrikat........."

ist das vom Bieter angebotene Fabrikat einzutragen. Ohne Fabrikats- / Typenangaben gelten die ausgeschriebenen Fabrikate / Typen.

c) Angebotene Alternativfabrikate müssen in allen wesentlichen technischen Anforderungen den ausgeschriebenen Positionen entsprechen. Beim Einsatz von Alternativfabrikaten muss weiterhin die Funktionsfähigkeit der Gesamtleistung gewährleistet sein. Eventuell deshalb erforderliche Zusatzpositionen sind in einem separaten Anschreiben anzubieten. Die Gleichwertigkeit der alternativ angebotenen Fabrikate ist bei Bedarf durch die entsprechenden Datenblätter nachzuweisen. Gegebenenfalls ist eine Bemusterung durchzuführen.

d) Bei Fabrikats neutralen Positionen mit dem Zusatz

"angebotenes Fabrikat / Typ ..................."

ist unbedingt das vom Bieter angebotene Fabrikat einzutragen. Nicht eingetragene Fabrikate werden bei der Angebotsprüfung als unvollständiges Angebot gewertet und können zum Ausschluss führen. Bei Bedarf sind die entsprechenden technischen Datenblätter nachzureichen.

e) Positionen ohne Wahlmöglichkeit des Fabrikates sind wie ausgeschrieben anzubieten. Alternativfabrikate können in einem separaten Anschreiben als Nebenangebot angeboten werden.

f) Bei Hauptpositionen (Grundpositionen) mit vorgegebener Fabrikatsangabe und entsprechenden Alternativpositionen mit Fabrikatsangaben nach Wahl des Bieters, sind auf jeden Fall die Hauptpositionen anzubieten.

## Besondere Hinweise Baustelleneinrichtung
Besondere Hinweise Baustelleneinrichtung

Vor Beginn der Baumaßnahmen muss durch den AN eine Begehung, gemeinsam mit dem Bauherrn und den zuständigen Ämtern erfolgen zur Feststellung des Istzustandes der zu nutzenden Flächen, sowie zur Abstimmung und Vereinbarung von zusätzlichen Flächen.
Darüber ist ein Protokoll anzufertigen und der Bauakte beizufügen.
Des weiteren ist der Zustand der an das Baugrundstück grenzenden Gehweg- und Fahrbahnbefestigungen, sowie der angrenzenden Grundstücksflächen festzustellen und zu protokollieren.

Der Schutz der Pflanzanlagen wird gewährleistet durch Vorgabe der zu begehenden Bereiche.

Der Bestand vor und nach der Durchführung der Baumaßnahmen ist zu protokollieren. Nach Abschluss der Bauarbeiten erfolgt eine förmliche
Flächenübergabe genutzter Flächen.

Folgende Grundsätze zum Schutz der Außenanlagen sind zu berücksichtigen:
- Keine Lagerbildung auf den Wegflächen
- Verkehrswege sind grundsätzlich freizuhalten
- Erforderliche Abstellflächen sind zu minimieren
Die Bestimmungen der Baumschutzverordnungen sind  einzuhalten.
Beondere Beachtung gilt der Tatsache, dass bei der Gerüststellung bzw. der Kranstellung der Schutz der Bäume gemäß Baumschutzverordnung und DIN 18920 zu gewährleisten ist. Es dürfen keinerlei Schäden an den Bäumen verursacht werden.
Ein Ablagern von Baumaterialien im Wurzelbereich von Bäumen ist untersagt. Äste die den Bauzustand und -ablauf verhindern, werden zurückgebunden, ggf. zurückgeschnitten. Erschwernisse, die aus dieser
Tatsache resultieren, sind einzukalkulieren.

Alle Zerstörungen und Verunreinigungen außerhalb des Bereiches der Baufreiheit in den Außenanlagen sind kostenpflichtig nach dem Verursacherprinzip zu beseitigen.

Der Auftraggeber lässt die Hauptanschlüsse für Bauwasser und für Baustrom durch den AN Sanitär, bzw. AN Elektro herstellen und stellt diese allen AN zur Verfügung. Die Firmen (AN) sind für ihre eigenen Unterverteilungen verantwortlich. Die Kosten für Baustrom und Bauwasser, gegebenfalls Baubewachung, sowie Gebühren von öffentlichemStraßenland werden auf die Auftragnehmer umgelegt.

Materiallieferungen haben werktäglich im jeweils benötigtem Umfang zu erfolgen.Materialtransporte auf den Fußwegen haben ohne motorgetriebene Fahrzeuge zu erfolgen. Beim ausnahmsweisen Einsatz von motorisierten Fahrzeugen sind vor Beginn Pflasterprotokolle zu fertigen.
Für das Anfertigen notwendiger Pflasterprotokolle sind die Bauleitungen verantwortlich. Wege und Straßen im unmittelbaren Baustellenbereich, sowie öffentliche Wege und Straßen, die während der Bauarbeiten benutzt werden, sind täglich zu säubern und bei Beschädigung zu reparieren.

Die Säuberung des Arbeitsbereiches, sowie der Transport- und Lagerflächen zum Ende jeden Arbeitstages, sowie die wöchentliche Grundreinigung des gesamten Baustellenbereiches ist Bestandteil der
Einheitspreise. Bei den Reinigungsarbeiten sind die Umweltschutz- bzw.
Entsorgungsbestimmungen unbedingt zu beachten. Etwaige Folgeschäden gehen zu Lasten des AN.

Alle Sicherungsmaßnahmen am Baugrundstück sind entsprechend den behördlichen Vorschriften vorzusehen, alle von den Behörden geforderten Hinweis-, Warn- und Verbotsschilder sind einzukalkulieren. Für eine ausreichende Wege- und Arbeitsplatzbeleuchtung ist zu sorgen.
Wege oder Straßen, bzw. Abschnitte davon, die im Zuge der Baumaßnahmen als Stellfläche, Lagerfläche u.dgl.Verwendung finden, sind einzuzäunen und ausreichend zu beschildern. Bei diesen ist auf die Gefahren während der Baudurchführung hinzuweisen bzw. unbefugtes Benutzen zu untersagen.

Der sichere und ungehinderte Zutritt zum Wohngebäude ist während der gesamten Bauzeit zu gewährleisten. Die Verantwortung gegenüber der Bauleitung, sowie gegenüber der zuständigen Behörden der Straße und des
Verkehrs trägt der Auftragnehmer.

Sicherheitsrelevante Bereiche sind durch einen Bauzaun zu sichern.

Alle am Bauvorhaben beteiligten Firmen haben eine Rufnummer für Notfälle zu benennen und empfangsbereit zu halten.

Die Schuttabfuhr ist Bestandteil aller Einheitspreise, auch wenn dies nicht ausdrücklich beschrieben sein sollte.
Eigenes Restmaterial, Verschnitt, Bruch, Verpackungsmaterial u.dgl. ist vom Auftragnehmer kostenlos zu beseitigen.
Für die Entsorgung von Bauschutt, Metallabfällen, sowie sonstigen Abfällen sind getrennte, verschließbare Container oder andere geeignete Transportmöglichkeiten bereitzustellen, für die Dauer der gesamten Bauzeit vorzuhalten, einschl. Kipp- und Deponiegebühr.
Verunreinigungen, einschl. Schuttabfuhr müssen regelmäßig abgeführt werden, oder in verschließbaren Containern bis zur Abfuhr gelagert werden. Bei Nichteinhaltung ist die Bauleitung berechtigt, den
Schutt auf Kosten des Auftragnehmers abfahren zu lassen und die entstandenen Kosten dem AG von seiner Rechnung abzuziehen.
Außerhalb der Arbeitszeiten sind die Container verschlossen zu halten.
Die Entsorgung von Schutt und Unrat in Mülltonnen ist nicht gestattet, ebenso nicht das Verstreuen im Gelände.
Die einschlägigen Vorschriften über Entsorgung von Sondermüll sowie örtlich festgelegte Maßnahmen für Recycling sind streng einzuhalten.
Der Nachweis der umweltgerechten Entsorgung von Baumaterialien und Bauabfällen ist jederzeit lückenlos darzustellen. Mit Abgabe der Schlussrechnung sind Kopien der Deponieabnahmen vorzulegen.
Bestandteil der Baustelleneinrichtung ist das Herrichten von Lagerflächen, das Sichern und Absperren des Arbeits-, Transport- und Materiallagerbereiches, das Stellen von Absperrvorrichtungen/Bauzäunen zum Schutz und Sicherung der BE.

Das Aufstellen von Bau- oder Bürocontainern hat bei Bedarf entsprechend der örtlichen Gegebenheiten in Abstimmung mit der örtlichen Bauleitung zu erfolgen.

Es ist täglich ein Bautagebuch zu führen und wöchentlich in der Bauleiterbesprechung zur Bestätigung vorzulegen.

Für die Sicherheit und Kontrolle der Baustelle ist es erforderlich, alle gewerblich tätigen Arbeitskräfte durch entsprechende Arbeitskleidung, bzw. Logos der ausführenden Firma, incl. Namensschilder zuordnen zu
können. Eine entsprechende Beschilderung der Arbeitskleidung der AK ist vorzusehen und Bestandteil der täglichen Kontrolle der Bauleitung auf der Baustelle. Bei Nichteinhaltung kann der Arbeitskraft der Baustellenzugang verweigert werden.

Es liegt im Ermessen des Bauherrn, Festlegungen zur Ablösung einzelner Mitarbeiter des AN nach Fehlverhalten (wie unqualifizierte Leistung, schlechtes Benehmen Mietern und anderen am Bau beteiligten Personen gegenüber u.ä.) zu treffen. Daraus entstehende Schäden/Verzögerungen gehen zu Lasten des AN.

Bei der Beschäftigung ausländischer Arbeitskräfte ist sicherzustellen, dass sie alle Anweisungen, insbesondere die zum Arbeits- und Gesundheitsschutz in für sie verständlicher Sprache vermittelt bekommen.

## Zusätzl. Vorschriften HLS
Technische Vorschriften bzw.
Ausführungsbedingungen

Maßgebend für die Ausführung der vorliegenden Arbeiten sind die VOB, die gültigen DIN-Normen und VDI Richtlinien sowie die TRGI und die DVGW-Richtlinien, die besonderen örtlichen Vorschriften sowie die geltenden Unfallverhütungsvorschriften, insbesondere gelten:

Landesbauordnung (LBO) Baden-Württemberg
EnEV 2016

VOB, Teil C: Allgemeine Technische Vorschriften für:

DIN 18381  Gas-, Wasser- und  Abwasserinstallationsarbeiten innerhalb
 von Gebäude
DIN EN 12056 Teil 1-5  Schwerkraftentwässerungsanlagen innerhalb von Gebäuden
DIN 1986 Grundstücksentwässerungsanlagen
DIN 1986-100 Ergänzungsnorm zu DIN EN 12056 Teil 1-2
 Grundstücksentwässerungsanlagen
DIN 1988 Trinkwasseranlagen in Grundstücken
DIN 2000 Leitsätze für Anforderungen an Trinkwasser; Planung, Bau,
 Betrieb und Instandsetzung der Versorgungsanlagen.
VDI 6023 Hygienebewusste Planung, Ausführung, Betrieb
  und Instandhaltung von Trinkwasseranlagen
DVGW 551/552 Trinkwassererwärmungs- und Leitungsanlagen;
 Technische Maßnahmen zur Verminderung des
  Legionellenwachstums.
 Sanierung und Betrieb
TrinkwV 11/2011

DIN 18380 Heizungs- und zentrale Brauchwassererwärmungsanlagen

DIN 18 421 Dämmarbeiten an technischen Anlagen und  Rohrleitungen gem. Heizungsanlagenverodnung
DIN 4140 Dämmen betriebstechnischer Anlagen

DIN 18379  Raumlufttechnische Anlagen
DIN 1946,T1  Raumlufttechnische Grundlagen
DIN 1946,T2  Raumlufttechnik-Gesundheitstechn.

Allgemein:
DIN 4109  Schallschutz im Hochbau
DIN 4102  Brandverhalten von Baustoffen und Bauteilen
UVV  Unfallverhütungsvorschriften

Zu beachten sind ferner die Auflagen der Baugenehmigung und die Forderungen des Gewerbeaufsichtsamtes und der Berufsgenossenschaft. Vorrang vor allen o.g. Richtlinien hat jedoch zunächst der Beschrieb im Leistungsverzeichnis.

Rohrleitungen Sanitär
(siehe hierzu auch die Bemerkungen in den einzelnen Titeln)
Die Leitungen sind nach den Zeichnungen des Planungsbüros zu verlegen. In gefliesten Räumen hat die Rohrmontage auf Fugenkreuz bzw. auf Fuge zu erfolgen. Die Rohrleitungen sind so zu verlegen, dass sie fachgerecht isoliert werden können, und dass eine ungehinderte Ausdehnung gewährleistet ist. Zwischen Rohr und Rohrschellen ist ein mind. 3 mm starker Gummi- oder Kunststoffstreifen einzukleben, gemäß DIN 4109 (Geräuschdämmung). Die Befestigung für waagerechte Rohrleitungen bestehend aus: Schelle mit Schalldämmeinlage und Gewindestabbefestigung  an der Decke mit Metallschlagdübeln oder an Metallschienen.  Für die Rohrleitungen sind alle erforderlichen Durchbrüche und Schlitze vom Auftragnehmer zustemmen bzw. zu bohren. (siehe Titel Kernbohrungen).

Rohrleitungen Heizung
(siehe hierzu auch die Bemerkungen in den einzelnen Titeln)
- Die Rohrverlegung hat so zu erfolgen, dass die Materialausdehnung entsprechend einer
  Temperatur von 90 Grad C ungehindert geschehen kann.
- Die Rohrführung hat in engster Zusammenarbeit mit den Gewerken Sanitär, Lüftung und Elektro
  zu erfolgen.
- Änderungen, die auf Grund mangelnder Zusammenarbeit notwendig werden, trägt allein der Bieter.
- Bei allen Wand- und Deckendurchführungen wird, wenn nichts anderes vereinbart wird,
  durchisoliert.
- Die Rohre sind ausreichend zu befestigen.
- Zwischen Rohr und Rohrschellen ist eine mind. 3 mm starke schalldämmende Einlage vorzusehen
  (DIN 4109 Schallschutz im Hochbau).

Druckprobe und Spülung der Leitungen erfolgt gemäß
den Merkblättern des Zentralverbands Sanitär-Heizung-Klima

"Dichtheitsprüfungen von Trinkwasser-Installationen mit Druckluft, Inertgas oder Wasser"

"Spülen, Desinfizieren und Inbetriebnahme von Trinkwasser-Installationen"

Die Inbetriebnahme der Leitungen und das Füllen mit Wasser hat zwingend erst nach Rücksprache mit dem Bauherrn und den bauleitenden Ingenieurbüro  zu erfolgen. In Abhängigkeit von der Inbetriebnahme sind die Leitungen zuvor mit einem Luft-Wassergemsich zu spülen, die Spülvorgänge sind zu protokollieren, die Protokolle dem Bauherrn und der Bauleitung vorzulegen.
Nach Inbetriebnahme der Trinkwasserinstallation muss bei nicht sofortigem Bezug und Nutzung der Anlage ein Spülplan erstellt werden um die Anlage hygienisch sauber zu halten.

Der Termin der Druckprobe ist dem Ingenieurbüro rechtzeitig zu melden. Das Protokoll ist 3-fach zu erstellen.

Wärmedämmung
Bei der Rohrverlegung ist zu beachten, dass jedes Rohr einzeln isoliert wird. Decken- und Wanddurchführungen werden grundsätzlich durchisoliert, d.h. keine Rohrhülsen. Abweichungen hiervon werden besonders gekennzeichnet.

Ausführungsarten der Rohrisolierungen:
a) Leitungen in Schächten und abgehängten Decken:
Schalenisolierung mit Alukaschierung
b) Anbindeleitungen zu den Objekten (in Schlitzen od. Rohrverkleidung):
Schalenisolierung mit Alukaschierung bzw. aus
Platzgründen z.T.Isolierung mit Isolierschläuchen und Binden, im Fußbodenaufbau Kompaktdämmhülsen.
c) Leitungen im Sichtbereich vorwiegend im UG, Schalenisolierung mit Alukaschierung mit einer Sichtummantelung aus PVC/Isogenopak.

Insgemeinkosten:

Allgemein:
Transport der Materialien und Werkzeuge frei Baustelle, Vorhalten und Rücktransport der letzteren, Verpackungs- und Frachtvorlagen, Baubeaufsichtigung und Überwachung der Montage, Druckproben, probeweise Inbetriebnahme der Anlage in Zusammenarbeit mit den anderen am Bau befindlichen Firmen, ordnungsgemäßes Einweisen des Bedienungspersonals nach vollständiger Inbetriebnahme.

Elektroanschlüsse:
Für die elektrische Installation zwischen denSchaltschränken, den elektrischen Verbrauchern und externen Schalt,- Regel- und Steuergeräten sämtlicher von Auftragnehmer gelieferten Anlagen ist durch den Bieter umgehend nach Auftragsbeginn eine Kabelzugliste mit Angaben zu Kabeltype, Kabelquerschnitt und Kabelverwendung zu liefern und dem Elektriker zur Verfügung zu Stellen. Vor Ort bzw. in einem separaten Plan sind Anfangs- und Endpunkte der zu verlegenden Kabel zu kennzeichnen. Der Elektriker verlegt dann diese Leitungen Liefergrenze des Elektrikers ist das abgeschnitte Kabelende.

Zum Leistungsumfang des Auftragnehmers gehören
Absetzen, Einführen und Auflegen bzw. Anklemmen der herangeführten Kabel und Leitungen an Schaltschrank und sämtliche sonst durch den Auftragnehmer gelieferten und montierten Geräte mit elektrischen Anschlüssen. Die Anschlüsse müssen so hergestellt werden, dass die Anlagen in Betrieb genommen werden können.

Bau-WC
Der Arbeitnehmer hat für seine Mitarbeiter ausreichende WC-Einrichtungen (Dixi-Toiletten) zustellen. Diese sind mindestens einmal wöchentlich zu leeren und zu reinigen. Die DIXI-WC`s sind nach Rücksprache mit der Bauleitung so aufzustellen, dass es zu keinen Geruchsbelästigungen für die Mieter kommt. D.h. in ausreichender Entfernung von Eingängen und Fenstern.

Gerüste
Gerüststellung ist Sache des Bieters und wird nicht gesondert vergütet. Etagenhöhe bis 3,50 m.

Arbeitsschutz
Der Bieter hat auf seine Kosten Sorge zu tragen, dass bei den Arbeiten alle Schutz- und Sicherungsmaßnahmen nach den Unfallverhütungsvorschriften getroffen werden.

Sauberhaltung
Die Baustelle ist stets sauber zu halten. Anfallende Abfälle und Schutt etc. sind umgehend zu entfernen, besenrein bzw. Staubsaugerrein, spätestens jeden Tag bei Arbeitsende. Geschieht dies nicht, so behält sich der Bauherr vor, das Gebäude auf Kosten des Bieters reinigen zu lassen. Der Auftraggeber kann auf Kosten des Auftragnehmers eine Schuttmulde aufstellen lassen bzw. gemeinsame Schuttmulden mehrerer Auftragnehmerfirmen.

Baustelleneinrichtung
Die Baustelleneinrichtung ist als Nebenleistung vom Auftragnehmer zu erbringen und in die Einheitspreise einzukalkulieren.

Fachunternehmerbescheinigung
Spätestens zur Abnahme aller ausgeschriebenen Gewerke ist eine Fachunternehmerbescheinigung, dass der ausgeführte Leistungsumfang den öffentlichrechtlichen Vorschriften entspricht, vorzulegen.

Errichterbescheinigungen für alle verwendeten Arten an Brandschottungen
Spätestens zur Abnahme aller ausgeschriebenen Gewerke ist ein Dokumentenordner mit allen Zulassungen und Errichterbescheinigungen der verbauten Brandschottungen in Papier und digital vorzulegen

Die vorstehenden Insgemeinkosten werden nicht separat vergütet und müssen in die Einheitspreise einkalkuliert werden!

Wichtig für die Kalkulation
Alle Preise sind Festpreise für die gesamte Bauzeit
Alle Materialien und Geräte sind, soweit nichts anderes gesagt ist, betriebsfertig zu liefern und zu montieren. Alle Leistungen umfassen auch die Lieferung der dazugehörenden Stoffe u. Bauteile einschl. Transport, Abladen und Lagern auf der Baustelle. Das Fabrikat ist stets anzugeben, falls dies nicht vorgeschrieben ist. Massen sind gleich:  Stück; lfdm; m²; m³ oder kg

Planung und Ausführungsüberwachung
Änderungen an der dieser Ausschreibung zugrunde liegenden Planung sowie deren Ausführung sind nur mit schriftlicher Zustimmung der Fachbauleitung zulässig. Sämtliche Ausführungs-Planunterlagen sind rechtzeitig vor der Ausführung, der Fachbauleitung vorzulegen und von dieser mit schriftlichem Vermerk genehmigen zu lassen.

Auskünfte  sowie Einsicht der Pläne beim planenden Ingenieurbüro

KW2- Beratende Ingenieure PartGmbB
Technische Gebäudeausrüstung
Rappenstr.13
76227 Karlsruhe
Tel 0721 / 59 79 16 -0
Info@kw2ingenieure.de

## 03 Heizungsanlagen nach DIN 18380

### Titel 01 Pellet-Heizzentrale und Zubehör

**01.1 ÖkoFEN Pellematic Plus BWT 10-32 kW**
Pelletkessel mit Brennwertwärmetauscher
ÖkoFEN Pellematic Plus BWT 10-32 kW
Lieferumfang:
Heizkessel, Pelletsbrenner, Kesselsteuerung,
Vakuumsaugsystem und Saugturbine,
Bedienteil Pelletronic Touch und Brennwertwärmetauscher.
Entsprechender Heizkreisregler I/OBox muss separat bestellt werden.
Heizkessel mit automatischer Reinigungseinrichtung,
Aschenlade, Aschekomprimierung, integrierter Rücklaufanhebung, Saugzuggebläse, Anschlußflansch zum Anbau des Pelletsbrenners (Lieferung der PES-Kesselanlagen ab Werk grundsätzlich mit rechtsseitigem Brenneranbau); komplett mit Isolierung und Verkleidung
Brennwertwärmetauscher aus Edelstahl mit Condens- Technologie und autom. Reinigung.
Pelletsbrenner
mit Verbrennungsretorte, Multisegment-Brennteller,
Rückbrandschutzeinrichtung, Verbrennungsluftgebläse,
Anschluss für Verbrennungsluft-Zuleitung, Antriebseinheit und automatischer Zündung (nur 250 Watt)
Kesselsteuerung mit Visualisierung am integrierten Bedienteil Pelletronic Touch incl. aller Sensoren und Fühler, automatische
Brennstofferkennung mittels Flammraumfühler
sowie Unterdrucküberwachung mittels Differenzdruckmessung.
Bedienteil Pelletronic Touch
inkl. Touchscreen für Kesselsteuerung und
Heizkreisregelung mit serienmäßiger Ethernet- Schnittstelle für Online Zugriff mittels PC oder Smartphone.
Technische Daten:
Energieeffizienzklasse: A++
Nennleistung: 32 kW
Teillast: 10 kW
Energieeffizenzklasse: A++
Energieeffizienzindex: 132
Wasserinhalt: 104 l
Zugbedarf Nennleistung: 0,00 mbar max.
Rauchrohrdurchmesser: 132 mm ID
Gewicht: 512 kg
Höhe: 1592 mm
Breite Kessel: 761 mm
Breite gesamt: 1195 mm
Tiefe - Kessel: 1175 mm
Fabrikat: ÖkoFEN
Typ: Pellematic Plus BWT 10-32 kW
Angebotenes
Fabrikat: '..........'
Typ: '..........'
Ohne Angabe gelten die oben vorgegebenen Fabrikat/Typen
Menge: 1,000 St

**01.2 Brenntellerreinigung Ökofen / ÖKPEBTR32**
Brenntellerreinigung
Bestehend aus:
Antriebseinheit fuer Multi-Segment-Brennteller.
Die regelmaeßige, oszillierende Bewegung der Segmente sorgt fuer eine Selbstreinigung des Brenntellers und fuer eine konstante Primaerluft.
Fabrikat/Typ: Ökofen / ÖKPEBTR32
Angebotenes
Fabrikat: '..........'
Typ: '..........'
Ohne Angabe gelten die oben vorgegebenen Fabrikat/Typen
Menge: 1,000 St

**01.3 ÖkoFEN automatische Ascheaustragung Typ:ÖKPEASCHRE oder ÖKPEASCHLI**
Automatische Ascheaustragung
Rechts oder Links je nach Aufstellort
mit außenliegender Aschebox und Entleerungsset
Fabrikat: ÖkoFEN
Typ:ÖKPEASCHRE oder ÖKPEASCHLI
Angebotenes
Fabrikat: '..........'
Typ: '..........'
Ohne Angabe gelten die oben vorgegebenen Fabrikat/Typen
Menge: 1,000 St

**01.4 Pelletronic Touch ÖkoFEN Typ: ÖKE1392A**
Pelletronic Touch
(ohne Fühlerpaket) Fühlerpaket muss extra bestellt werden!
Dient zur Regelung von:
-2 Mischerkreisen oder 1 Mischerkreis und bestehender Kessel
-4er Kaskade
-Boilerladung
-Puffermanagement
-Ausgang für Zubringer- oder Brauchwasserzirkulationspumpe
-Solarregelung für 1 Solaranlage mit 2 Speicherkreisen
inklusive Drehzahlregelung für Hocheffizienzpumpen
-Ertragsmessung (Mess- und Ertragsset 27110 dazubestellen)
Der Pelletronic Touch ist ein univers. Systemregler, der das gesamte Energie- Management der Heizanlage mit Mischerheizkreis, Warmwasserbereitung,
Puffermanagement, Brauchwasserzirkulation
Solaranlage und Ertragsmessung übernimmt.
Visualisierung und Bedienung über Bedienteil Pelletronic Touch (im Lieferumfang des Kessels enthalten):
-Übersichtliches beleuchtetes Grafikdisplay (4.3 Zoll bzw.
480 x 272 px)
-Einfache Menüführung mit Symbol und Textanzeige
-Software-Update über integrierten USB-Anschluss möglich
-Komfortable Fernbedienung via Internet möglich
-Elegantes und hochwertiges Design
-Einfache Bedienung der Heizanlage vom Wohnraum aus optional möglich
-Individuelle Temperatur- und Zeitprogramme für einzelne Heizkreise und Warmwasser
-Kaskadenregelung für Mehrkesselanlagen
-Speziell entwickelt für Pelletsheizanlagen in Kombination mit einer Solaranlage
-Solarertragsmessung (optional zu bestellen)
-Integrierte Frostschutz-, Party und Estrichfunktion
Ausbaumöglichkeit bis 6 Heizkreise, 3 Boiler, 3 Puffer und 3 Solaranlagen mit je 2 Speicherkreisen.
Fabrikat: ÖkoFEN
Typ: ÖKE1392A
Angebotenes
Fabrikat: '..........'
Typ: '..........'
Ohne Angabe gelten die oben vorgegebenen Fabrikat/Typen
Menge: 1,000 St

**01.5 Fühlerpaket ÖkoFEN Typ: ÖKE1232**
Fühlerpaket
1Heizkreis u.Puffer u.Solar für Pelletronic Touch
- 1 Mischerkreis
- Brauchwasserspeichermanagement
- Puffermanagement
- Solarregelung fuer 1 Solaranlage mit 2 Speicherkreisen
Fabrikat: ÖkoFEN
Typ: ÖKE1232
Angebotenes
Fabrikat: '..........'
Typ: '..........'
Ohne Angabe gelten die oben vorgegebenen Fabrikat/Typen
Menge: 1,000 St

**01.6 ÖK12104715 ÖkoFEN Saug- und Rückluftschlauch 15m**
ÖkoFEN Saug- und Rückluftschlauch 15 m-Rolle Antistatischer abriebfester Spiralschlauch
Fabrikat: ÖkoFEN
Typ: ÖK12104715
Angebotenes
Fabrikat: '..........'
Typ: '..........'
Ohne Angabe gelten die oben vorgegebenen Fabrikat/Typen
Menge: 1,000 St

**01.7 Tragschale aus verzinktem Blech, Länge = 200 cm Fabrikat: ÖkoFEN, Typ: ÖKZ108**
Tragschale aus verzinktem Blech, Länge = 200 cm
Fabrikat: ÖkoFEN, Typ: ÖKZ108
Angebotenes
Fabrikat: '..........'
Typ: '..........'
Ohne Angabe gelten die oben vorgegebenen Fabrikat/Typen
Menge: 4,000 St

**01.8 Befestigungsschelle m. Stockschraube Fabrikat: ÖkoFEN, Typ: ÖKZ106**
Befestigungsschelle m. Stockschraube
Fabrikat: ÖkoFEN, Typ: ÖKZ106
Angebotenes
Fabrikat: '..........'
Typ: '..........'
Ohne Angabe gelten die oben vorgegebenen Fabrikat/Typen
Menge: 8,000 St

**01.9 ÖKKGT2626 ÖkoFEN FLEXILO COMPACT Gewebetank LxBxH= 260x260x195 7,5-9,0 t**
FLEXILO COMPACT Gewebetank 2626
Federngewebetank für Vakuumsaugsystem
mit Befülleinheit
Lieferumfang:
Gewebetank, Traggestell aus Holz,
Austragungsschnecke mit Motor, Zugfedern,
Kleinteile und inkl. Befülleinheit
Techn. Daten:
Länge: 258 cm
Breite: 258 cm
Höhe: 197 cm (Gestell)
Befüllmenge: 4,9 - 6,1 to
mind. Raumhöhe: 2,00 m
Befüllmenge: 7,2 - 8,5 to
bei mind. Raumhöhe f. max. Tonnage: 2,40 cm
Zum Anschluss an Pelletskesseln mit
Saugsystem.
Fabrikat: ÖkoFEN
Typ: ÖKKGT2626EU
Angebotenes
Fabrikat: '..........'
Typ: '..........'
Ohne Angabe gelten die oben vorgegebenen Fabrikat/Typen
Menge: 1,000 St

**01.10 ÖKS160 ÖkoFEN Füllstandsüberwachung**
Füllstandsüberwachung
mittels kapazitivem Sensor für Gewebetank und
Lagerraum
Lieferumfang:
Kapazitiver Sensor inkl. Schutzrohr und
Befestigungsmaterial
Funktionsbeschreibung:
Der kapazitive Sensor misst das Vorhandensein
von Pellets an einem frei wählbaren Punkt im
Gewebetank oder Lagerraum.
Mittels Teleskoprohr kann die Position des Sensors
verändert werden. Dadurch ändert sich die Position
des Ansprechverhaltens.
Funktionsbedingungen:
Füllstandübermittlung mittels kapazitivem Sensor
ist ab Kesselsteuerung CMP 1.4/V.2.36 bzw.
0.6/V6.36 möglich.
Fabrikat: ÖkoFEN
Typ: ÖKS160
Angebotenes
Fabrikat: '..........'
Typ: '..........'
Ohne Angabe gelten die oben vorgegebenen Fabrikat/Typen
Menge: 1,000 St

**01.11 Pufferspeicher SP1000 ÖkoFEN Typ: ÖKSP1000**
Pufferspeicher SP1000 mit Schichtladesystem
-Pufferspeicher aus Stahl
-Rücklaufschichtkanal
-8 Muffen 1 1/2 Zoll IG
-Anschlüsse im 90 Grad Winkel angeordnet
-4 Fühlermuffen 1/2 Zoll
-5 Sensorhalter
-1x Entlüftung 1 1/2 Zoll
-Bodenisolierung
-Dämmung 100mm Vlies
-4 Stutzenisolierungen
-Betriebsdruck 3 bar
-max. Betriebstemperatur 95 Grad C
Technische Daten:
Behältervolumen 925 l
Durchmesser ohne Dämmung 790 mm
Durchmesser mit Dämmung 990 mm
Hoehe ohne Dämmung 2041 mm
Hoehe mit Dämmung (ohne Entlüftung) 2090 mm
Kippmaß 2085 mm
Einbringmaß 790 mm
Gewicht 129 kg
Warmhalteverluste 144 W
Energieeffizienzklasse C
Fabrikat: ÖkoFEN
Typ: ÖKSP1000
Angebotenes
Fabrikat: '..........'
Typ: '..........'
Ohne Angabe gelten die oben vorgegebenen Fabrikat/Typen
Menge: 1,000 St

**01.12 Pufferladegruppe 9-36 PWM1 ÖkoFEN Typ: ÖK80470**
Pufferladegruppe 9-36 PWM1
für Pellematic PE(S)(K) 9-36kW
- m.hocheffizienter,drehzahlsteuerbarer Pumpe
Typ 25/7-PWM1, Förderhöhe bis 7m,
Förderleistung bis 3 m³/h, mit Kabel, steckerfertig
Baulänge Pumpe: 180mm
- Absperrhähne und Thermometer
- Baulänge Pumpengruppe: 350mm
- Anschluss Pumpengruppe: 1 Zoll
- Pumpenkugelhähne mit Flügelgriff
- Schwerkraftbremse (aufstellbar)
- Automatischer Luftdurchlass
- Zeigerthermometer mit blauer Skala
- Zwei Halbschalen aus EPP temperaturbeständig 130 Grad C
Fabrikat: ÖkoFEN
Typ: ÖK80470
Angebotenes
Fabrikat: '..........'
Typ: '..........'
Ohne Angabe gelten die oben vorgegebenen Fabrikat/Typen
Menge: 1,000 St

**01.13 Kesselsicherheitsgruppe bis 50kW ÖkoFEN Typ: ÖKM1420140**
Kesselsicherheitsgruppe bis 50kW
Betriebsfertig montierte Sicherheits-Einheit f. geschl. Heizungsanlagen nach DIN EN 12828
- für Heizleistung bis 50 kW
- Anschluss Rp1
- Sicherheitsventil DN 15, 3 bar
- Manometer 0-4 bar
- Entlüfter
- Passgenaue EPP- Dämmbox
Fabrikat: ÖkoFEN
Typ: ÖKM1420140
Angebotenes
Fabrikat: '..........'
Typ: '..........'
Ohne Angabe gelten die oben vorgegebenen Fabrikat/Typen
Menge: 1,000 St

**01.14 Ökofen/ÖKZK-G050B Befüll-Set - gerade**
Befüll-Set - gerade
2 Befüllkupplungen mit Blinddeckel mit Lüftungsöffnung und Verlängerungsrohr Länge = 500 mm, inklusive Erdungsschellen,
nicht versperrbar.
Fabrikat/Typ: Ökofen/ÖKZK-G050B
Angebotenes
Fabrikat: '..........'
Typ: '..........'
Ohne Angabe gelten die oben vorgegebenen Fabrikat/Typen
Menge: 1,000 St

**01.15 ÖkoFEN Rohrbogen 90° Ø 100 mm ÖKZB90**
ÖkoFEN Rohrbogen 90° Ø 100 mm
Fabrikat/Typ: Ökofen/ÖKZB90
Angebotenes
Fabrikat: '..........'
Typ: '..........'
Ohne Angabe gelten die oben vorgegebenen Fabrikat/Typen
Menge: 2,000 St

**01.16 ÖkoFEN Verlängerungsrohr Länge 200 mm Ø 100 mm ÖKZR020**
ÖkoFEN Verlängerungsrohr Länge 200 mm Ø 100 mm Fabrikat/Typ: Ökofen/ÖKZR020
Angebotenes
Fabrikat: '..........'
Typ: '..........'
Ohne Angabe gelten die oben vorgegebenen Fabrikat/Typen
Fabrikat/Typ gilt für LV Po.s 03.01.16-01.03.18
Menge: 1,000 St

**01.17 ÖkoFEN Verlängerungsrohr Länge 500 mm Ø 100 mm ÖKZR050**
ÖkoFEN Verlängerungsrohr Länge 500 mm Ø 100 mm Fabrikat/Typ: Ökofen/ÖKZR050
Menge: 1,000 St

**01.18 ÖkoFEN Verlängerungsrohr Länge 1000 mm Ø 100 mm ÖKZR100**
ÖkoFEN Verlängerungsrohr Länge 1000 mm Ø 100 mm Fabrikat/Typ: Ökofen/ÖKZR100
Menge: 1,000 St

**01.19 ÖkoFEN Spannring mit Dichtung ÖKZS 100**
ÖkoFEN Spannring mit Dichtung
Pro Rohr bzw. Bogen ist 1 Stk. Spannring erforderlich.
Fabrikat/Typ: ÖkoFEN ÖKZS 100

Angebotenes
Fabrikat: '..........'
Typ: '..........'
Ohne Angabe gelten die oben vorgegebenen Fabrikat/Typen
Menge: 8,000 St

**01.20 ÖkoFEN Rohrbogenset inkl. Manschetten ÖKZ118**
ÖkoFEN Rohrbogenset inkl. Manschetten
für Anschluss des Saug- und Rücklaufschlauches
an die Austragungsschnecke des FLeXILO
COMPACT und am Zwischenbehälter des
Pelletkessels.
Nur bei beengten Raumverhältnissen erforderlich,
wenn der geforderte Mindestradius für die
Verlegung der Schlauchleitungen nicht eingehalten
werden kann.

Fabrikat/Typ: ÖkoFEN / ÖKZ118
Angebotenes
Fabrikat: '..........'
Typ: '..........'
Ohne Angabe gelten die oben vorgegebenen Fabrikat/Typen
Menge: 1,000 St

**01.21 ÖkoFEN Inbetriebnahme**
ÖkoFEN Inbetriebnahme
Inbetriebnahme des Kessel mit Pelletzuführung
Einstellen der Parameter Kesselsteuerung und
Heizungsregelung usw. Die Pelletanlage muss
elektrisch sowie hydraulisch betriebsbereit sein.
Fabrikat/Typ: Ökofen/ÖKINBE
Menge: 1,000 Psch

**01.22 Druckausdehnungsgefäss Statico SU 400.3 Pneumatex, Statico SU 400.3, 7101012**
Statico SU 200.3
Pneumatex Druckausdehnungsgefaess Statico SU200.3, mit fester Gasfuellung, Heiz-, Solar- und Kuehlwassersysteme. Stahl, geschweisst, Farbe Beryllium.
schlanke, zylindrische Bauform, Fussring fuer stehende Montage und einfachen Transport.
airproof-Butylblase, nach EN 13831 und Pneumatex- Werksnorm, dauerhaft stabiler Vordruck.
Frostschutzmittelzusatz bis 50%.
endoskopische Besichtigungsoeffnung
fuer innere Pruefungen ueber 1000 bar
x Liter. CE-baumustergeprueft nach
PED/DEP 97/23/EC. 5 Jahre
Gewaehrleistung auf das Gefaess.
Nennvolumen 200 Liter
Max. zul. Druck 3 bar
Max. zul. Druck Schweiz 3 bar
Min. zul. Druck 0 bar
Vordruck 1.5 bar
Max. zul. Temperatur 120 C
Min. zul. Temperatur -10 C
Max. zul. Blasentemperatur 70 C
Min. zul. Blasentemperatur 5 C
Anschluss R 3/4
Durchmesser 500 mm
Hoehe 1338 mm
Gewicht leer 30 kg
Fabrikat: IMI Pneumatex
Art.-Nr. 7101010
Angebotenes
Fabrikat: '..........'
Typ: '..........'
Ohne Angabe gelten die oben vorgegebenen Fabrikat/Typen
Menge: 1,000 St

**01.23 Kappenabsperrhahn, Messing Pneumatex Typ: DLV 20, 5351434**
Kappenabsperrhahn, Messing, Wartung und Demontage von
Ausdehnungsgefässen, Betätigung mit beiliegendem Inbusschlüssel, daher
gegen unbeabsichtigtes Schliessen gesichert, mit Kugelhahn zur schnellen
Entleerung von Ausdehnungsgefässen mit Anschluss für Schlauch DN 15,
Heiz-, Solar- und Kühlwassersysteme, Frostschutzmittelzusatz bis 50%;
beidseitig Innengewinde, Verschraubung zum direkten flachdichtenden
Anschluss an geeignete Ausdehnungsgefässe;
Einsatz in Anlagen nach EN 12828, SWKI 93-1;
Max. zul. Druck PS 16 bar
Min. zul. Druck PSmin 0 bar
Max. zul. Temperatur TS 120 °C
Min. zul. Temperatur TSmin -10 °C
Anschluss S Rp 3/4
Anschluss Gefäss SG G 3/4
Anschluss Entwässerung SW G 3/4
Länge L 92 mm
Gewicht leer G 0.3 kg
Fabrikat: Pneumatex
Typ: DLV 20
Art.-Nr.: 5351434
Angebotenes
Fabrikat: '..........'
Typ: '..........'
Ohne Angabe gelten die oben vorgegebenen Fabrikat/Typen
Menge: 1,000 St

**01.24 Nachspeisung, Heiz-, Solar- und Kühlwassersysteme Pneumatex Pleno PI 8131010**
Nachspeisung, Heiz-, Solar- und Kühlwassersysteme, für Anlagen nach EN 12828, EN 12976, ENV 12977, EN 12952, EN 12953, Frostschutzmittelzusatz bis 50%; TecBox-Steuereinheit, Wandmontage mit integrierter Halterung, kompakt mit allen erforderlichen Funktionselementen; fillsafe-Nachspeisung, druckabhängig, für Druckausdehnungsgefässe mit fester
Gasfüllung, wie Statico, ohne Pumpe; mit Kontaktwasserzähler und Systemtrenner BA nach EN 1717, DVGW, SVGW, KIWA N.V., BELGAQUA, WRAS und ACS geprüft,
Druckhalte-Überwachungseinrichtung im Sinne EN 12828-4.7.4, Check der Menge, Zeit und Frequenz;
BrainCube-Steuerung, für einen intelligenten, sicheren Anlagenbetrieb, selbstoptimierend mit Memoryfunktion, selbsterklärende, betriebsorientierte Menüführung, mehrsprachig; beleuchtetes, grafikfähiges, 8-zeiliges Display zur Darstellung aller relevanten Parameter, bedienungsfreundlicher Encoder mit Scroll- und Selectfunktion, elektrischer Anschluss mit Spezialkupplung zur Netztrennung, Datenschnittstelle RS 485 und 1 potenzialfreier, individuell parametrierbarer Digitalausgang; optimale Bedienung durch Neigungsverstellung der Steuerung, numerische und grafische Darstellung des Drucks.
CE-geprüft, nach den Anforderungen der europäischen Richtlinien 2004/108/EG, 2006/95/EG;
Max. zul. Druck PS 10 bar
Min. zul. Druck PSmin 0 bar
Max. zul. Temperatur TS 65 °C
Min. zul. Temperatur TSmin 0 °C
Max. zul. Umgebungstemp. TU 40 °C
Elektrische Spannung U 230 V/50 Hz
Schutzgrad IP 54
Elektr. Anschlussleistung PA 0.04 kW
Durchflusskennwert KVS 0.5 m³/h
Anschluss aus SA G 1/2
Anschluss Nachspeisung SNS G 1/2
Breite B 1700 mm
Höhe H 220 mm
Tiefe T 280 mm
Gewicht leer G 4 kg
Fabrikat: Pneumatex
Typ: Pleno Pl
Art.-Nr.: 8131010
Angebotenes
Fabrikat: '..........'
Typ: '..........'
Ohne Angabe gelten die oben vorgegebenen Fabrikat/Typen
Menge: 1,000 St

**01.25 Hydrometer, Kontrolle des Fülldruckes Pneumatex H 4 Art.-Nr.:5011037**
Hydrometer, Kontrolle des Fülldruckes an Ausdehnungsgefässen,
Anzeigebereich 0-4 bar, mit 3 verstellbaren Kunststoffsegmenten zur Markierung
des grünen Sollbereiches, Heiz-, Solar- und Kühlwassersysteme; Anschluss
unten;
Einsatz in Anlagen nach EN 12828, SWKI 93-1;
Max. zul. Druck PS 4 bar
Min. zul. Druck PSmin 0 bar
Max. zul. Temperatur TS 60 °C
Min. zul. Temperatur TSmin -10 °C
Anschluss S R 1/2
Durchmesser D 80 mm
Gewicht leer G 0.3 kg
Fabrikat: Pneumatex
Typ: H 4
Art.-Nr.:5011037
Angebotenes
Fabrikat: '..........'
Typ: '..........'
Ohne Angabe gelten die oben vorgegebenen Fabrikat/Typen
Menge: 1,000 St

**01.26 Druckknopfhahn, Messing, vernickelt, Absperrung Pneumatex Typ: DH Art.-Nr.:5001060**
Druckknopfhahn, Messing, vernickelt, Absperrung von Hydrometern, Druckmessung erfolgt nur bei gedrücktem Kolben, ansonsten ist das Hydrometer
drucklos, Heiz-, Solar- und Kühlwassersysteme;
Einsatz in Anlagen nach EN 12828, SWKI 93-1;
Max. zul. Druck PS 30 bar
Min. zul. Druck PSmin 0 bar
Max. zul. Temperatur TS 100 °C
Min. zul. Temperatur TSmin -20 °C
Anschluss S G 1/2
Gewicht leer G 0.3 kg
Fabrikat: Pneumatex
Typ: DH
Art.-Nr.:5001060
Angebotenes
Fabrikat: '..........'
Typ: '..........'
Ohne Angabe gelten die oben vorgegebenen Fabrikat/Typen
Menge: 1,000 St

*Hinweis: Luftgefäß*
Luftgefäß
aus nahtlosem Stahlrohr nach DIN 2448
mit beiderseits aufgeschweißten Klöpperböden mit
Anschluß an Rohrleitungen, Anschluß für
Schwimmerentlüfter und zusätzlichen Anschluß für
Handentlüftungsleitung DN 15, mit Rostschutzfarbe
gestrichen, einschl. Befestigungsmaterial.

**01.27 Luftgefäß Anschlussleitung DN 32**
Luftgefäß
Anschlussleitung  : DN 32
Gefäßdurchmesser : DN 80
Gefäßlänge min. : 250 mm
Entlüftungsanschluss : DN 15
Menge: 2,000 St

*Hinweis: --> Bimetall-Zeigerthermometer*
Bimetall-Zeigerthermometer
Gehäuse:  d= 80 mm, aus Edelstahl (1.4301)V2A
Fühler:  d= 8 mm, aus Messing
Güteklasse:  1 nach DIN 16203
Anschluß:  rückseitig
Anzeigebereich: 0-80 °C
Auf dem Zifferblatt müssen folgende Aufschriften
vorhanden sein:

- Einheitszeichen  "°C"
- Genauigkeitsklasse "Kl.1"
- Verbandszeichen  "DIN"

Zeichen des Herstellers oder des Lieferers dürfen
zusätzlich angebracht werden.

**01.28 BI-Metall Zeigerthermometer, Länge 50 mm**
Bimetall-Zeigerthermometer Einbaulänge: 50 mm
Menge: 2,000 St

**01.29 BI-Metall Zeigerthermometer, Länge 70 mm**
Bimetall-Zeigerthermometer Einbaulänge: 70 mm
Menge: 2,000 St

*Hinweis: --> Schutzhülsen für vorg. Thermometer*
Schutzhülsen für vor genannte Thermometer, zum ein- schrauben mit seitlicher Feststellschraube, einschl. Dichtungsmaterial. Ausführungen und Größen wie nachfolgend aufgelistet komplett liefern und montieren.

**01.30 Thermometer-Schutzhülse, Länge 50 mm**
Thermometer-Schutzhülse
Material: Messing
Einbaulänge: 50 mm
Menge: 2,000 St

**01.31 Thermometer-Schutzhülse, Länge 70 mm**
Thermometer-Schutzhülse
Material: Messing
Einbaulänge: 70 mm
Menge: 4,000 St

**01.32 Zeiger-Manometer 100 mm Gehäuse-D.**
Zeiger-Manometer
100 mm Gehäusedurchmesser Klasse 1,0, mit Rohrfeder
DIN 16064, Anschluß radial nach unten R 1/2", einschl.
U-Rohr, einschl. Manometerdreiweghahn aus Messing mit
Prüfflansch Anzeigenbereich: 0..6 bar
Menge: 2,000 St

**01.33 Bezeichungsschilder 100 x 50 mm**
Bezeichungsschilder aus Resopal,
Schrift: eingraviert
Größe:  100 x 50 mm
einschließlich Simplex-Schilderträger für senkrechte
und waagerechte Rohrleitungen bis 3", mit integriertem
Spannband für oben genanntes Schild.
Menge: 12,000 St

### Titel 02 Schornsteinanlage

**02.1 Energiespar-Schornstein**
Energiespar-Schornstein
Zweischaliges feuchteunempfindliches Schornsteinsystem mit integrierter Wärmedämmung und keramischem Profilrohr in Montagebauweise.
Bestehend aus planparallel geformten 0,33 m hohen Compound-Mantel-steinen mit integrierter Wärmedämmung aus Schaumbeton, 1,33 m hohen keramischen Profilrohren mit angeformter Steckverbindung, einschließlich aller erforderlichen Formstücke, Systempakete und Zubehör, sowie Nebenarbeiten nach Angabe.
Der Anschluss des Kondensatablaufstutzens an die Hausentwässerung muss bauseits erfolgen. Die gültigen Bauvorschriften/DIN-Normen sind zu beachten.
Alle ausgeschriebenen Teile liefern und einbauen nach Versetzanleitung  des Herstellers.
Fabrikat/Type: Schiedel ABSOLUT
Gesamthöhe: 14m
Typ:  ABS16
Lichte Ø 16cm
Außenmaß 36 x 36 cm
Zweischaliges Schornsteinsystem
Compound-Mantelstein mit integrierter Wärmedämmung
und isostatisches W3G Profilrohr, bestehend aus nachfolgend aufgelisteten Komponenten komplett liefern und betriebsfertig einbauen.

38 Stück 100023 ABSOLUT Mantelstein 12-18
1 Stück 149783 ABSOLUT Thermo-Trennstein 12-18
8 Stück 100039 Profilrohr 133cm 16
1 Stück 143802 ABSOLUT Fertigfuß 12-18 BD (2016)
1 Stück 100114 ABSOLUT Fertigfußpaket 16 inkl.
  Versetzanleitung
1 Stück 108215 ABSOLUT Edelstahlabdeckplatte
  8,5cm 12-18 inkl. Befestigungsset
1 Stück 100203 Schiedel Dünnbettmörtel 10kg Eimer 10,0 kg
1 Stück 100514 Schornsteinhalter Standard
1 Stück 108333 ABSOLUT Bewehrungsset 4x4m M12
1 Stück 100052 ABSOLUT Rauchrohranschluss-Paket 90° 16
1 Stück 100063 ABSOLUT Putztüranschluss-Paket
  oben 16 mit Revisionsverschluss B

Fabrikat: Schiedel

Angebotenes
Fabrikat: '..........'
Typ: '..........'
Ohne Angabe gelten die oben vorgegebenen Fabrikat/Typen
Menge: 1,000 St

**02.2 Baustelleinrichtung**
Baustelleinrichtung
Einrichten und Räumen der Baustelle.
Auf- und Abbau von Aufzügen, Kränen etc. und notwendigen Gerüsten bis 3 m, Unterhalt der eingebrachten Werkzeuge und Materialien, Lagerkosten, An- und Abreise der jeweiligen Monteure.
Menge: 1,000 Psch

**02.3 Kaminquerschnittsberechnung**
Kaminquerschnittsberechnung
Anfertigung der prüffähigen Kaminquerschnitts-
Berechnung nach DIN EN 13384. Die Berechnung
Ist in 2-facher Ausführung dem Bauherrn zu übergeben.
Menge: 1,000 Psch

**02.4 Abnahmegebühr**
Beantragung der Abnahme, Abnahmegebühr Kosten für Abnahme durch den zuständigen Bezirkskaminkehrermeister und Vorlage der mängelfreien Bescheinigung.
Menge: 1,000 Psch

### Titel 03 Rohrleitungen und Zubehör

*Hinweis: Mapress C-Stahl Heizung außen galvanisch verzinkt*
Mapress C-Stahl Systemrohre außen verzinkt

Mapress C-Stahl Pressfitting System in den Abmessungen
d = 12 bis 108 mm aus unlegiertem Stahl,
E 195 (RSt 34-2),
Werkst.- Nr.: 1.0034 nach DIN EN 10305,
Rohrverbindungen mit Verbinder entsprechend
DVGW Arbeitsblatt W 534: Ausgabe Mai 2004 mit dem
Nachweis der Zwangsundichtigkeit in unverpresstem
Zustand.

Systemkomponenten:

Mapress C-Stahl Systemrohre außen verzinkt
(d = 12 bis 108 mm), dünnwandige Präzisionsstahlrohre
nach DIN EN 10305 und Werksnorm, in geschweißter
Ausführung in Stangen, außen galvanisch verzinkt mit
einer 8 Mikrometer dicken Schutzschicht (Fe/Zn 8B,
blau chromatiert),Brandverhalten nach DIN 4102-1 Baustoffklasse A1, nicht brennbar, Länge 6 m.

Mapress C-Stahl Pressfitting (d = 12 bis 54 mm), außen
galvanisch verzinkt mit einer 8 Mikrometer dicken
Schutzschicht (Fe/Zn 8B, blau chromatiert) mit
Pressindikator, Verschlussstopfen und Konturdichtring
aus Butylkautschuk CIIR - schwarz.

Mapress C-Stahl Pressfitting (d = 76,1 bis 108 mm)
,außen galvanisch verzinkt mit einer 8 Mikrometer
dickenSchutzschicht (Fe/Zn 8B, blau chromatiert) mit
Pressindikator, Verschlussstopfen und
Rundschnurdichtring aus Butylkautschuk CIIR - schwarz.

Fabrikat: Geberit
Typ:Mapress C-Stahl

Die Rohrpreise sind ohne Preßfittings zu kalkulieren.
Alle Fittings sind in den folgenden Positionen separat ausgeschrieben.

Rohrbefestigungen für alle Nennweiten mit
Konsolen oder Gewindestabaufhängungen aus verz. Material (System Müpro, Mefa oder gleichwertig, jedoch
Systemgleich mit Sanitärbefestigungen) mit Schalldämmeinlage nach DIN 4109 Schallschutz im Hochbau mit
einzukalkulieren, da dieselben nicht besonders vergütet werden.

Verlegen als Heizungs- oder Heizungsanschlussleitungen
unter Beachtung der DIN EN 12828 einschließlich
Ablängen, Ausrichten, Biegen und Befestigen unter
Berücksichtigung der temperaturabhängigen
Längenänderung.

Sämtliche Rohrleitungen sind vor verschließen der
Schlitze und Durchbrüche eigenverantwortlich auf Dichtigkeit zu prüfen und zu spülen.

Über sämtliche Druckproben und Spülvorgänge sind
Protokolle in 3-facher Ausfertigung (gemäß den Techn.
Ausführungsbedingungen) zu erstellen und unaufgefordert dem Arbeitgeber zu übergeben.

Rohrleitungen wie beschrieben und in den Nennweiten wie nachfolgend aufgelistet komplett liefern und montieren.

**03.1 Mapress C-Stahl Systemrohr, außen verzinkt DN 12**
Mapress C-Stahl Systemrohr, außen verzinkt
DN 12 d 15 x 1,2 mm

Angebotenes
Fabrikat: '..........'
Typ: '..........'
Ohne Angabe gelten die oben vorgegebenen Fabrikat/Typen
Angebotenes Fabr. gilt für alle nachfolgenden Dimensionen und einschl. Formstücke Pos. 03.03.1-03.70.
Menge: 18,000 m

**03.2 Mapress C-Stahl Systemrohr, außen verzinkt DN 15**
Mapress C-Stahl Systemrohr, außen verzinkt
DN 15 d 18 x 1,2 mm
Menge: 10,000 m

**03.3 Mapress C-Stahl Systemrohr, außen verzinkt DN 20**
Mapress C-Stahl Systemrohr, außen verzinkt
DN 20 d 22 x 1,5 mm
Menge: 14,000 m

**03.4 Mapress C-Stahl Systemrohr, außen verzinkt DN 25**
Mapress C-Stahl Systemrohr, außen verzinkt
DN 25 d 28 x 1,5 mm
Menge: 65,000 m

**03.5 Mapress C-Stahl Systemrohr, außen verzinkt DN 32**
Mapress C-Stahl Systemrohr, außen verzinkt
DN 32 d 35 x 1,5 mm
Menge: 36,000 m

**03.6 Mapress C-Stahl Systemrohr, außen verzinkt DN 40**
Mapress C-Stahl Systemrohr, außen verzinkt
DN 40 d 42 x 1,5 mm
Menge: 18,000 m

**03.7 Mapress C-Stahl Systemrohr, außen verzinkt DN 50**
Mapress C-Stahl Systemrohr, außen verzinkt
DN 50 d 54 x 1,5 mm
Menge: 38,000 m

*Hinweis: Mapress C-Stahl Pressfitting d = 12 bis 54 mm*
Mapress C-Stahl Pressfitting, außen
galvanisch verzinkt mit einer 8 Mikrometer dicken
Schutzschicht (Fe/Zn 8B, blau chromatiert) mit
Pressindikator, Verschlussstopfen und Konturdichtring
aus Butylkautschuk CIIR - schwarz.
Form -und Verbindungsstücke für Mapress Rohrleitungen verzinkt als Zulage komplett liefern und montieren.

*Hinweis: --> Preßfitting-Muffe*
Preßfitting-Muffe, komplett wie nachfolgend aufgelistet liefern und montieren.

**03.8 Muffe, DN 12, d=15mm**
Menge: 4,000 St

**03.9 Muffe, DN 15, d=18mm**
Menge: 1,000 St

**03.10 Muffe, DN 20, d=22mm**
Muffe, DN 20, d=22mm.
Menge: 1,000 St

**03.11 Muffe, DN 25, d=28mm**
Menge: 16,000 St

**03.12 Muffe, DN 32, d=35mm**
Menge: 6,000 St

**03.13 Muffe, DN 40, d=42mm**
Menge: 2,000 St

**03.14 Muffe, DN 50, d=54mm**
Muffe, DN 50, d=54mm.
Menge: 8,000 St

*Hinweis: --> Preßfitting-Bogen 90 Grad, mit doppeltem*
Preßfitting-Bogen 90 Grad, mit doppeltem und einseitigem Einsteckende, komplett wie nachfolgend aufgelistet liefern und montieren.

**03.15 Bogen 90°, DN 12, d=15 mm**
Menge: 16,000 St

**03.16 Bogen 90°, DN 15, d=18 mm**
Menge: 4,000 St

**03.17 Bogen 90°, DN 20, d=22 mm**
Menge: 14,000 St

**03.18 Bogen 90°, DN 25, d=28 mm**
Menge: 76,000 St

**03.19 Bogen 90°, DN 32, d=35 mm**
Menge: 36,000 St

**03.20 Bogen 90°, DN 40, d=42 mm**
Menge: 10,000 St

**03.21 Bogen 90°, DN 50, d=54 mm**
Menge: 34,000 St

*Hinweis: --> Preßfitting-Bogen 45 Grad*
Preßfitting-Bogen 45 Grad, mit doppeltem und einseitigem Einsteckende komplett wie nachfolgend aufgelistet liefern und montieren.

**03.22 Bogen 45° DN 12, d=15mm**
Menge: 2,000 St

**03.23 Bogen 45° DN 15, d=18mm**
Menge: 1,000 St

**03.24 Bogen 45° DN 20, d=22mm**
Menge: 2,000 St

**03.25 Bogen 45° DN 25, d=28mm**
Menge: 6,000 St

**03.26 Bogen 45° DN 32, d=35mm**
Menge: 2,000 St

**03.27 Bogen 45° DN 40, d=42 mm**
Bogen 45° DN 40, d=42mm
Menge: 2,000 St

**03.28 Bogen 45° DN 50, d=54mm**
Menge: 8,000 St

*Hinweis: --> Preßfitting-Reduktionsstück, komplett*
Preßfitting-Reduktionsstück, komplett wie nachfolgend aufgelistet liefern und montieren.

**03.29 Reduktion DN 15/12, d=18mm**
Menge: 2,000 St

**03.30 Reduktion DN 20/15, d=22mm**
Menge: 2,000 St

**03.31 35Reduktion DN 25/20, d=28mm**
Reduktion DN 25/20, d=28mm
Menge: 2,000 St

**03.32 Reduktion DN 32/25, d=35mm**
Menge: 4,000 St

**03.33 Reduktion DN 40/35, d=42mm**
Menge: 2,000 St

**03.34 Reduktion DN 50/40, d=54mm**
Menge: 6,000 St

*Hinweis: --> Preßfitting-T-Stück, mit dreiseitigen Ein-*
Preßfitting-T-Stück, mit dreiseitigen Einsteckende mit und ohne reduziertem Abgang, komplett wie nachfolgend aufgelistet liefern und montieren.

**03.35 T-Stück d=15mm**
Menge: 2,000 St

**03.36 T-Stück d=18mm**
Menge: 1,000 St

**03.37 T-Stück d=22mm**
Menge: 2,000 St

**03.38 T-Stück d=28mm**
Menge: 6,000 St

**03.39 T-Stück d=35mm**
Menge: 8,000 St

**03.40 T-Stück d=42mm**
Menge: 2,000 St

**03.41 T-Stück d=54mm**
Menge: 14,000 St

*Hinweis: --> Preßfitting-T-Stück, im Abgang IG*
Preßfitting-T-Stück, im Abgang Innengewinde komplett wie nachfolgend aufgelistet liefern und montieren.

**03.42 T-Stück mit IG, DN 12, d=15mm**
Menge: 1,000 St

**03.43 T-Stück mit IG, DN 15, d=18mm**
Menge: 1,000 St

**03.44 T-Stück mit IG, DN 20, d=22mm**
Menge: 1,000 St

**03.45 T-Stück mit IG, DN 25, d=28mm**
Menge: 4,000 St

**03.46 T-Stück mit IG,DN 32, d=35mm**
Menge: 2,000 St

**03.47 T-Stück mit IG, DN 40, d=42mm**
Menge: 2,000 St

**03.48 T-Stück mit IG, DN 50, d=54mm**
Menge: 8,000 St

*Hinweis: --> Preßfitting-Übergangsstück mit IG oder AG*
Preßfitting-Übergangsstück mit Innen- oder Außengewinde, mit und ohne Einschubende, komplett wie nachfolgend aufgelistet liefern und montieren.

**03.49 Übergangsstück DN 12, d=15mm**
Menge: 2,000 St

**03.50 Übergangsstück DN 15, d=18mm**
Menge: 1,000 St

**03.51 Übergangsstück DN 20, d=22mm**
Menge: 2,000 St

**03.52 Übergangsstück DN 25, d=28mm**
Menge: 18,000 St

**03.53 Übergangsstück DN 32, d=35mm**
Menge: 4,000 St

**03.54 Übergangsstück DN 40, d=42mm**
Menge: 2,000 St

**03.55 Übergangsstück DN 50, d=54mm**
Menge: 18,000 St

*Hinweis: -->Übergangs/ Anschluss-Verschraubung, mit AG*
Übergangs/ Anschluss-Verschraubung, mit AG, flachdichtend, mit und ohne Einschubende, entsprechend DIN 2353 komplett wie nachfolgend aufgelistet liefern und montieren.

**03.56 Verschraubung, DN 12/15, d=15mm**
Menge: 1,000 St

**03.57 Verschraubung, DN 12/20, d=15mm**
Menge: 1,000 St

**03.58 Verschraubung, DN 20, d=22mm**
Menge: 1,000 St

**03.59 Verschraubung, DN 20/25, d=22mm**
Menge: 1,000 St

**03.60 Verschraubung, DN 25, d=28mm**
Menge: 2,000 St

**03.61 Verschraubung, DN 32, d=35mm**
Menge: 2,000 St

**03.62 Verschraubung, DN 40, d=42mm**
Menge: 1,000 St

**03.63 Verschraubung, DN 54, d=50mm**
Menge: 12,000 St

*Hinweis: Mapress Anschluss-Verschraubung, für Venile mit AG mit Überwurfmutter aus Messing + Flachdichtung*
Mapress Anschluss-Verschraubung, mit Überwurfmutter verzinkt, flachdichtend, einschließlich Dichtung, komplett wie nachfolgend aufgelistet liefern und montieren.

**03.64 C-Stahl-Anschlussverschraubung, DN 12/15, d=15mm**
Anschlussverschraubung m. Flachdichtung
C-Stahl DN 12/15 d= 15mm x 1/2 od. 3/4"
Menge: 2,000 St

**03.65 C-Stahl-Anschlussverschraubung, DN 15, d=18mm**
Anschlussverschraubung m. Flachdichtung
C-Stahl DN 15 d= 18mm x 1/2 od. 3/4"
Menge: 2,000 St

**03.66 C-Stahl-Anschlussverschraubung, DN 20, d=22mm**
Anschlussverschraubung m. Flachdichtung
C-Stahl DN 20 d= 22mm x 3/4"-1"-1 1/4"
Menge: 4,000 St

**03.67 C-Stahl-Anschlussverschraubung, DN 25, d=28mm**
Anschlussverschraubung m. Flachdichtung
C-Stahl DN 25 d= 28mm x 1 1/4" - 1 1/2"
Menge: 4,000 St

**03.68 C-Stahl-Anschlussverschraubung, DN 32, d=35mm**
Anschlussverschraubung m. Flachdichtung
C-Stahl DN 32d= 25mm x 1 1/2"
Menge: 4,000 St

**03.69 C-Stahl-Anschlussverschraubung, DN 40, d=42mm**
Anschlussverschraubung m. Flachdichtung
C-Stahl DN 40 d= 42mm x 1 3/4"- 2"- 2 1/4"
Menge: 4,000 St

**03.70 C-Stahl-Anschlussverschraubung, DN 50, d=54mm**
Anschlussverschraubung m. Flachdichtung
C-Stahl DN 50 d= 54mm x 2 3/8"- 2 1/2"- 2 3/4"
Menge: 4,000 St

*Hinweis: Strangabsperrventil für den Vorlauf*
Strangabsperrventil für den Vorlauf, Gehäuse aus
Rotguß Rg 5 nach DIN 1705, 16 bar, für Heißwasser bis
130°C oder Glykol-Wassergemisch bis -20°C,für pH-Werte
von 8-9,5. generelle Enleerung und Differenzdruckmessung mittels Adapter über das Oberteil, keine
Anbauteile am Ventilgehäuse. Wartungsfreie Spindelabdichtung durch Doppel-ORing, PTFE-Sitzabdichtung.
Nennweite und Ausführung wie nachfolgend aufgelistet
liefern und montieren.

Ausführung mit Außengewinde, einschließlich Schweiß-
oder Gewindetüllen, Überwurfmuttern und
Dichtungsmaterial

Typ: Kombi-3-Plus-rot
Fabrikat: MNG Armaturen

**03.71 Kombi-3Plus-rot DN 15, 3/4" AG**
Strangregulierventil für den Vorlauf
Kombi-3-plus-rot, DN 15, 3/4" Außengewinde
Menge: 1,000 St.

**03.72 Kombi-3Plus-rot DN 32, 11/2" AG**
Strangregulierventil für den Vorlauf
Kombi-3-plus-rot, DN 32, 1 1/2" Außengewinde
Menge: 4,000 St.

*Hinweis: Strangregulierventil für den Rücklauf, Gehäuse aus*
Strangregulierventil für den Rücklauf, Gehäuse aus
Rotguß Rg 5 nach DIN 1705, 16 bar, für Heißwasser bis
130°C und Glykol-Wassergemisch bis -20°C, für pH-Wert
von 8-9,5. Generelle Entleerung mittels Adapter über
das Oberteil, nachträgliche Differenzdruckregelung
durch auf das Oberteil montierten Membran-Regler
möglich, keine Anbauteile am Ventilgehäuse. Sichtbare
Voreinstellungsanzeige bei verdecktem Voreinstellungsring, hohe Genauigkeit durch Einzeljustierung.
Wartungsfreie Spindelabdichtung durch Doppel-O-Ring,
PTFE-Sitzabdichtung.
Nennweite u. Ausführung wie nachfolgend aufgelistet
liefern und montieren.

Ausführung mit Außengewinde, einschließlich Schweiß-
oder Gewindetüllen, Überwurfmuttern und
Dichtungsmaterial

Typ: Kombi-3-Plus-blau
Fabrikat: HoneywellAngebotenes
Fabrikat: '..........'
Typ: '..........'
Ohne Angabe gelten die oben vorgegebenen Fabrikat/Typen
Angebotenes Fabr. gilt für alle nachfolgenden Dimensionen und einschl. Formstücke Pos. 03.03.73-03.74.

**03.73 Kombi-3-Plus-blau DN 15, 3/4" AG**
Strangregulierventil für den Rücklauf
Kombi-3-plus-blau, DN 15, 3/4" Außengewinde
Menge: 1,000 St.

**03.74 Kombi-3-Plus-blau DN 32, 11/2" AG**
Strangregulierventil für den Rücklauf
Kombi-3-plus-blau, DN 32, 1 1/2" Außengewinde
Menge: 4,000 St.

*Hinweis: --> HEIMEIER Heizungskugelhahn Globo H, DN 10*
Heizungs-Kugelhahn
Gehäuse und Kugel aus korrosionsbeständigem, entzinkungsfreiem Rotguß. Gehäuse rohrförmig für durchlaufende Wärmedämmung. Kugel mit glattem Durchgang. Wartungsfreie Spindelabdichtung durch zwei O-Ringe. Kugelabdichtung durch PTFE-Ringe. Knebel aus schlagfestem Kunststoff, Anschläge verdeckt. Knebel auch bei wärmegedämmten Gehäuse von außen be- dienbar. Die mediumberührten Materialien entsprechen E DIN 3433 bzw. der KTW-Empfehlung (Kunststoffe in Trinkwasser). Anschluß Innengewinde für Gewinderohr.
Zul. Betriebstemperatur TB 120 Grd. C.
Zul. Betriebsüberdruck PB 10 bar.

Nennweiten wie nachfolgend aufgelistet liefern und montieren.

**03.75 Heizungs-Kugelhahn Globo H DN 15**
Heizungs-Kugelhahn Globo H  DN 15

Fabrikat: Heimeier
Typ: Globo H
Angebotenes
Fabrikat: '..........'
Typ: '..........'
Ohne Angabe gelten die oben vorgegebenen Fabrikat/Typen
Angebotenes Fabr. gilt für alle nachfolgenden Dimensionen und einschl. Formstücke Pos. 03.03.75-03.80
Menge: 2,000 St
Produkt:
  Artikel:
    Artikelnummer: 0600-02.000
    Artikelkurztext: Heizungs-Kugelhahn Globo H DN 15

**03.76 Heizungs-Kugelhahn Globo H DN 20**
Menge: 2,000 St
Produkt:
  Artikel:
    Artikelnummer: 0600-02.000
    Artikelkurztext: Heizungs-Kugelhahn Globo H DN 20

**03.77 Heizungs-Kugelhahn Globo H DN 25**
Menge: 2,000 St
Produkt:
  Artikel:
    Artikelnummer: 0600-02.000
    Artikelkurztext: Heizungs-Kugelhahn Globo H DN 25

**03.78 Heizungs-Kugelhahn Globo H DN 32**
Menge: 2,000 St
Produkt:
  Artikel:
    Artikelnummer: 0600-02.000
    Artikelkurztext: Heizungs-Kugelhahn Globo H DN 32

**03.79 Heizungs-Kugelhahn Globo H DN 40**
Menge: 1,000 St
Produkt:
  Artikel:
    Artikelnummer: 0600-02.000
    Artikelkurztext: Heizungs-Kugelhahn Globo H DN 40

**03.80 Heizungs-Kugelhahn Globo H DN 50**
Menge: 4,000 St
Produkt:
  Artikel:
    Artikelnummer: 0600-02.000
    Artikelkurztext: Heizungs-Kugelhahn Globo H DN 50

*Hinweis: --> KFE-Kugelhahn DN 15*
KFE-Kugelhahn DN 15, selbstdichtend mit Gewinde- schneiddichtung. Schwere Bauform. Flügelgriff aus Metall, entsprechend dem Einsatzzweck abnehmbar. Hartverchromte Kugel mit vollem Durchgang in Teflon gelagert. Blindkappe mit Edelstahl-Schwenkbügel auch zur Betätigung verwendbar.Fixierung der Einbaulage mittels Kontermutter möglich. Betätigungsspindel mit doppelter O-Ring Dichtung.

max. Druck:  16 bar
max. Temp.: 1 30 °C
Fabrikat:  Simplex

Ausführung wie nachfolgend aufgelistet. als Entleerungsventil gem. DVGW, mit Schlauchver- schraubung, Verschlußkappe, Messing vernickelt. Liefern und montieren

**03.81 Simplex KFE-Kugelhahn DN 15, Normalform**
KFE-Kugelhahn DN 15 Normalmodell, Baulänge 57,5 mm.
Menge: 16,000 St

**03.82 Bezeichungsschilder 100 x 50 mm**
Bezeichungsschilder aus Resopal,
Schrift: eingraviert
Größe: 100 x 50 mm
einschließlich Simplex-Schilderträger für senkrechte und waagerechte Rohrleitungen bis 3", mit integriertem Spannband für oben genanntes Schild.
Menge: 12,000 St

**03.83 Bezeichungsschilder mit zwei Bohr. 100 x 50 mm**
Bezeichungsschilder aus Resopal, mit zwei Bohrungen
d= 3-6 mm.
Schrift:  eingraviert
Größe: 100 x 50 mm
einschließlich Befestigungsmaterial zur Montage des Schildes an einer Betonwand-/decke oder auf einem Untergrund (z.B. Metall), einschl. Herstellen der Befestigungslöcher.
Menge: 16,000 St

**03.84 Automatischer Schnellentlüfter 3/8"**
Automatischer Schnellentlüfter
mit Schwimmerventil
max. Betriebsdruck/Temp.: 10 bar / 120°C
Anschluß:  3/8"

Fabrikat/Typ: Flamco, Flexvent 3/8"
  einschl. automatisches
  Absperrventil Anschluß 3/8"
Menge: 2,000 St

*Hinweis: --> Bimetall-Zeigerthermometer*
Bimetall-Zeigerthermometer
Gehäuse:  d= 80 mm, aus Edelstahl (1.4301)V2A
Fühler:  d= 8 mm, aus Messing
Güteklasse:  1 nach DIN 16203
Anschluß:  rückseitig
Anzeigebereich: 0-80 °C
Auf dem Zifferblatt müssen folgende Aufschriften
vorhanden sein:

- Einheitszeichen  "°C"
- Genauigkeitsklasse "Kl.1"
- Verbandszeichen  "DIN"

Zeichen des Herstellers oder des Lieferers dürfen
zusätzlich angebracht werden.

**03.85 BI-Metall Zeigerthermometer, Länge 50 mm**
Bimetall-Zeigerthermometer Einbaulänge: 50 mm
Menge: 4,000 St

**03.86 BI-Metall Zeigerthermometer, Länge 70 mm**
Bimetall-Zeigerthermometer Einbaulänge: 70 mm
Menge: 4,000 St

*Hinweis: --> Schutzhülsen für vorg. Thermometer*
Schutzhülsen für vor genannte Thermometer, zum ein- schrauben mit seitlicher Feststellschraube, einschl. Dichtungsmaterial. Ausführungen und Größen wie nachfolgend aufgelistet komplett liefern und montieren.

**03.87 Thermometer-Schutzhülse, Länge 50 mm**
Thermometer-Schutzhülse
Material:  Messing
Einbaulänge: 50 mm
Menge: 4,000 St

**03.88 Thermometer-Schutzhülse, Länge 70 mm**
Thermometer-Schutzhülse
Material:  Messing
Einbaulänge: 70 mm
Menge: 4,000 St

*Hinweis: Entleeren von Anlagen und Anlagenteilen*
Entleeren von Anlagen und Anlagenteilen.
Vor Demontage oder Änderungsarbeiten müssen die Anlage oder Anlagenteile komplett entleert werden.
Werden bei der Entleerung Abweichungen zur bestehenden Strangbeschilderung bzw. Strangzuordnung festgestellt, müssen diese bei der neuen Kennzeichnung berücksichtigt und in den Bestandsunterlagen-/Plänen vermerkt werden.

Die Abrechnung der Entleerung erfolgt nach Anzahl der Stränge und nach Anzahl der daran angeschlossenen Heizkörper und Geräte unabhängig deren Größe.

Alle Nebenarbeiten wie das Anschließen eines Entleerschlauches an die Anlage und das Verlegen desselben bis zu einer Abwasserstelle, Dichtungsmaterialien etc. sind einzukalkulieren.

Die Entleerung der Anlage muss rechtzeitig mit der Bauleitung abgestimmt werden, damit in den bewohnten Mietparteien entsprechende Aushänge gemacht werden.

*Hinweis: --> Befüllen und Entlüften von Anlagen und Anlagenteilen*
Wiederbefüllen und Entlüften von Anlagen und Anlagenteilen.
Nach erfolgter Montage bzw. Änderungsarbeiten und nach durchgeführter und protokollierter Dichtheitsprüfung müssen die Anlage oder Anlagenteile strangweise
vollständig mit gefiltertem Wasser gefüllt werden.
Dabei ist besonders auf eine fachgerechte Entlüftung der Gesamtanlage zu achten.
Alle Strangentlüftungen, Zentralentlüftung und Heizkörperentlüftung sind hierbei zu beachten und in die Entlüftung einzubeziehen. Die Befüllung hat wie folgt ausgeführt zu werden:
- Schließen aller Entlüftungen,
- Befüllen der Anlage über einen Wasserzähler, so dass
 "Litergenau" der Anlageninhalt abgelesen und
 protokolliert werden kann.Der Auftragnehmer stellt
 für die Befüllung einen geeigneten Wasserzähler zur
 Verfügung.
- Entlüften über alle Entlüftungsmöglichkeiten der
 Anlage, sollten hierbei größere Wassermengen über die
 Entlüftung austreten so sind diese aufzufangen,
 auszulitern und mit den Werten der Füllung zu
 verrechnen.
Nach Wiederinbetriebnahme der Anlage und nach Betrieb mit erhöhter Vorlauftemperatur muss die Anlage nachentlüftet werden. Diese Nachentlüftung kann auch zeitversetzt erst zu Beginn der Heizperiode gefordert werden.

Die Befüllung und Entlüftung der Anlage ist/muss rechtzeitig mit dem Betreiber abgestimmt werden, damit alle Räume zugänglich sind. Wartezeiten aufgrund nichtabgestimmter Termine werden nicht vergütet. Der Unternehmer haftet für Schäden und Kostenaufwendungen Dritter, die auf eine unsachgemäße bzw. mangelhafte Entlüftung/Befüllung zurückzuführen sind.

Die Abrechnung der Befüllung und Entlüftung erfolgt, analog der Entleerung, nach Anzahl der Stränge und nach Anzahl der daran angeschlossenen Heizkörper und Geräte unabhängig deren Größe.
Alle Nebenarbeiten wie das Anschließen eines Füllschlauches mit Wasserzähler an die Anlage und den abgesicherten Anschluss an das Trinkwassernetz einschl.
Dichtungsmaterialien etc. sind einzukalkulieren.

**03.89 Befüllen und Entlüften von Anlagen und Anlagenteilen**
Befüllen und Entlüften von Anlagen und Anlagenteilen,
wie vor beschrieben, Kosten für dieverse Geräte wie :
- Warmwasserbereiter, Pufferspeicher
- Heizregister Lüftungsgerät,
- Fernheizungs-Übergabestation.
und ähnlichem einschließlich der Verbindungsleitung mit Heizgruppe zwischen Verteiler und der Anlage.
Menge: 2,000 St

**03.90 Befüllen/Entlüften von Strängen (Vor-/Rücklauf)**
Befüllen und Entlüften von Anlagen und Anlagenteilen,
wie vor beschrieben, Kosten je Strang bestehend aus Vor- und Rücklauf.
Menge: 4,000 St

**03.91 Befüllen/Entlüften von Heizkörpern**
Befüllen und Entlüften von Anlagen und Anlagenteilen,
wie vor beschrieben, Kosten je Heizkörper.
Menge: 1,000 St

**03.92 Befüllen/Entlüften von Fußbodenheizungsverteiler**
Befüllen und Entlüften von Anlagen und Anlagenteilen,
wie vor beschrieben, Kosten je Fußbodenheizungsverteiler mit 4-8 Heizkreisen
Menge: 9,000 St

**03.93 Inbetriebnahme der Kellerverteilleitungen**
Abschnittsweise Inbetriebnahme
einzelner Gebäudeabschnitte nach Fertigstellung
der Arbeiten, hier die Inbetriebnahme der Kellerverteilleitungen vom Verteilerabgang bis zu den Strangabsperrungen.
hierzu gehört auch die Druckprobe nach beendeter Montage, das Füllen und sorgfältige Entlüften der Anlage und Probeheizung. komplett
Menge: 1,000 St

**03.94 Spülen, Druckprobe Heizungsinstallation**
Nach Fertigstellung der Anlage muss der Wasserkreislauf mit gefiltertem Trinkwasser gespült und eine Dichtheitsprüfung durchgeführt werden. Im Anschluss sind alle Schmutzfänger zu öffnen, die Siebeinsätze zu reinigen und wieder dauerhaft zu verschließen. Die Dichtheitsprüfung hat vor den Isoliearbeiten zu erfolgen.
Standzeit nach Temperaturausgleich mindestens 4 Stunden.
Der Druckverlauf einschließlich dem Temperaturausgleich ist durch ein Druckschreiberdiagramm zu belegen.
Die Dichtheitsprüfung hat mit einem Druck zu erfolgen, der dem 1,3-fachen Betriebsdruck entspricht und an jeder Stelle der Anlage anstehen muss. Mindestdruck = 1bar Überdruck. Bei der Druckprobe von Teilabschnitten einer Anlage müssen gegebenenfalls der Einsatz von Blindscheiben mit vorgesehen werden.
Ist die Anlage nicht dicht, muss die Undichtheit behoben und anschließend die Dichtheitsprüfung wiederholt werden.
Nach dieser Dichtheitsprüfung ist die Anlage auf die höchste im Betrieb vorgesehene Heizwassertemperatur zu beheizen. Anschließend und nach Abkühlung der Anlage ist die Dichtheitsprüfung zu wiederholen.
Menge: 1,000 St

**03.95 Inbetriebn./Funktionsprüfung/ Einregulierung**
Inbetriebnahme, Funktionsprüfung, Einregulierung.

Nach Fertigstellung der funktionsfähigen Anlage ist diese zusammen mit dem Betreiber in Betrieb zu nehmen und auf vorgesehene Funktion zu prüfen.

Alle Strangregulierventile müssen auf den vorgesehenen Durchfluss einreguliert, gemessen und protokolliert werden.

10 Tage vor  Inbetriebnahme muss ein vorläufiges Exemplar der Dokumentation übergeben werden.

 Die Inbetriebnahme muss rechtzeitig mit dem Betreiber abgestimmt werden, damit alle Räume zugänglich sind. Wartezeiten aufgrund nichtabgestimmter Termine werden nicht vergütet.

Die Abrechnung der Inbetriebnahme und Einregulierung erfolgt nach Anzahl der Strangregulierventile und nach Anzahl der daran angeschlossenen Heizkörper und Geräte.

 Alle Nebenarbeiten wie das Anschließen eines Messgerätes an die Stragregulierventile, das Öffnen der Kappen auf den Rücklaufverschraubungen etc. sind einzukalkulieren.

Alle Funktionsprüfungen und Einregulierungen müssen dem
Bauherren oder dessen Vertreter vor Ort vorgeführt
werden und müssen mit den Eintragungen der Protokolle
übereinstimmen.

Preis für die Gesamtanlage
Menge: 1,000 St

**03.96 Einregulierung Strangregulierventilen**
Inbetriebnahme und Einregulierung von Anlagen und Anlagenteilen,
wie vor beschrieben, Kosten je Messung an einem Strangregulierventil an der neu eingebauten Verteileranlage.
Sollten Messungen an weiteren Strangregulierventilen, sofern vorhanden, notwendig werden, sind diese gemäß der nachfolgenden Position zu kalkulieren.
Menge: 4,000 St

**03.97 Hydraulischer Abgleich der gesam. Hzg.-Anlage**
Hydraulischer Abgleich der gesamten Heizungsanlage
nach Fertigstellung der Umbaumaßnahmen.
Über den Abgleich sind exakte Protokolle zu führen aus
denen Daten wie Meßstelle, Rohrdurchmesser,
Massenstrom, Fließgeschwindigkeit sowie Grundwerte wie
Temperaturen und Drücke ersichtlich sind.
Dem Protokoll müssen die Daten von allen Strängen
einschließlich Strangnummer und Wohnungsnummer zu entnehmen sein.
Menge: 1,000 St

*Hinweis: -->Montagesystem St37,verzinkt für Sonderbefestigungen.*
Montagesystem St37,verzinkt für Sonderbefestigungen.
Alle Sonderbefestigungen sind nach Absprache mit der Bauleitung zu erbringen und werden nur nach Absprache
und Genehmigung durch diese vergütet. Als Sonderbe- festigungen werden Konstruktionen anerkannt welche zusätzlich zur normalen Befestigung (ist lt.Rohr- und Kanalpositionen dort einzukalkulieren) von Rohr- leitungs- und Kanalnetzsystemen benötigt werden. Befestigungszubehör wie Schrauben, Unterlagscheiben, Stahldübel etc. sind mit einzukalkulieren und werden nicht gesondert vergütet. Für die Konstruktion ist eigenverantwortlich ein statischer Nachweis, welche in der Regel durch den Systemhersteller angefertigt werden,zu erbringen. Sollten die benötigten Sonder- konstruktionen durch mehrere Gewerke genutzt werden ist die Belegung der Konstruktion eigen- verantwortlich zu koordinieren und abzustimmen.

*Hinweis: -->Montagesystem bestehend aus den nachfolgend*
Montagesystem bestehend aus den nachfolgend
aufgeführten Komponenten liefern und montieren.

*Hinweis: Montageschiene*
Montageschiene zur einfachen und fachgerechten
Herstellung von Traversen, Wandkonsolen und Tragrahmen
vielfälltig kombinierbar mit Hakenkopfschrauben, Haltern Konsolen und weiteren Produkten des
Montagesystems. Ab type 40/22/1,70 sind Walzkanten
nach innen aufgestellt und verzahnt. Doppelschienen
(D) werden bis zur Type 40/45/2,25 mittels dafür
konstruierter Klemmeinheit verschraubt und sind ab
Type 40/45/3,0 werksseitig vernietet.Material St37,
kaltverformt, bandverzinkt. Montageschienen mit
nachfolgend aufgelisteten Abmessungen liefern und
montieren.

**03.98 Montageschiene B/H/s 27/18/1,25**
Montageschiene B/H/s 27/18/1,25, G = 0,81 kg/m

Montagesystem Fabrikat: Sikla GmbH.
oder gleichwertig

Angebotenes
Fabrikat: '..........'
Typ: '..........'
Ohne Angabe gelten die oben vorgegebenen Fabrikat/Typen
Angebotenes Fabr. gilt für alle nachfolgenden Dimensionen und einschl. Formstücke Pos. 03.03.98-03.99
Menge: 10,000 m

**03.99 Montageschiene B/H/s 40/38/2,00**
Montageschiene B/H/s 40/38/2,00, G = 1,86 kg/m
Menge: 10,000 m

*Hinweis: -->Zulage für Konsolen zur Wand,-Boden- und Deckenmontage,*
Zulage für Konsolen zur Wand,-Boden- und Deckenmontage,
von Montageschienen und Doppelschienen einschließlich die zur Befestigung notwendigen Halteklauen, Schrauben
und Muttern. Bei Deckenmontage sind durchgesteckte
Schrauben zu verwenden. Typ: WBD-Halter wie nachfolgend
aufgelistet komplett liefern und montieren.

**03.100 WBD-Halter 40/22, 40/38, 40/45**
WBD-Halter in den Größen 40/22, 40/38 und 40/45.
Menge: 10,000 St

*Hinweis: -->Zulage für Winkelkonsolen zur Wand,-Boden und*
Zulage für Winkelkonsolen zur Wand,-Boden und
Deckenmontage, als Kombinatio mit Montageschienen und
Doppelschienen oder als Verstärkung von Traversen
einschließlich die zur Befestigung notwendigen
Halteklauen, Schrauben und Muttern. Wie nachfolgend
aufgelistet komplett liefern und montieren.

**03.101 Winkelkonsole 100/100**
Winkelkonsole 100/100 mm
Menge: 1,000 St

**03.102 Winkelkonsole 150/150**
Winkelkonsole 150/150 mm
Menge: 1,000 St

**03.103 Winkelkonsole 200/200**
Winkelkonsole 200/200 mm
Menge: 1,000 St

*Hinweis: -->Zulage für Auslegerkonsolen zur Wand,-Boden und*
Zulage für Auslegerkonsolen zur Wand,-Boden und
Deckenmontage, inkl.Abdeckkappe, einschließlich die zur
Befestigung notwendigen Schrauben und Dübel. Wie
nachfolgend aufgelistet komplett liefern und montieren.

**03.104 Auslegerkonsole 27/30 -180/240/300**
Auslegerkonsole 27/30 - 180/240/300 mm
Menge: 4,000 St

**03.105 Auslegerkonsole 27/30 -545**
Auslegerkonsole 27/30 - 545 mm
Menge: 4,000 St

**03.106 Auslegerkonsole 40/45 -180/240/300**
Auslegerkonsole 40/45 - 180/240/300 mm
Menge: 1,000 St

*Hinweis: -->Gewindestäbe, Stahl, Oberfläche galv.verzinkt,*
Gewindestäbe, Stahl, Oberfläche galv.verzinkt,
Güteklasse 4.6 in Längen von 1-3m, wie nachfolgend
aufgelistet.

**03.107 Gewindestab M8**
Menge: 4,000 St

**03.108 Gewindestab M10**
Menge: 4,000 St

**03.109 Gewindestab M12**
Menge: 1,000 St

### Titel 04 Fußbodenheizung und Zubehör

*Hinweis: Fußbodenheizung*
Information zur Fußbodenheizung

Die Fußbodenheizung wird im Naßsystem verlegt.
Der Fußboden-Aufbau von Unten, Wärmedämmung und Trittschall, wird vom Estrichleger vorbereitet.
Der Randdämmstreifen und die Tackerplatte wird von Seiten des Gewerk Heizung verlegt.
Der Raumthermostat wird im Schalterprogramm durch das Gewerk Elektro ausgeführt.

*Hinweis: Fußbodenheizung System : Kermi xnet Flächenheizungssysteme C16*
Fußbodenheizung

System : Kermi xnet Flächenheizungssysteme C16

xnet Fußbodenheizungssystem mit variablen Verlegeabständen zur exakten Anpas- sung der Wärmeabgabe an den berechneten spezifischen Wärmebedarf der jeweiligen Räume.
Fußboden-Oberflächentemperaturen gemäß EN 1264-2 im wärmephysiologisch zugelassenen Bereich.
Din CERTCO Systemprüfung, Registernummer 7F105 mit Ermittlung der Wärmestrom- dichte nach EN 1264

10 Jahre erweiterte Produkthaftung gemäß Kermi ZVSHK Gewährleistungsvereinbarung bei verwendung aller vorgeschriebenen und zugelassenen Kermi xnet Systemkomponenten.

Der Wärmeleitwiderstand der Bodenbeläge über Heizestrichen darf 0.15 m2K/W nicht überschreiten.

Bezugsquellennachweis:
Kermi GmbH,
Pankofen-Bahnhof 1,
94447 Plattling
Telefon 09931/501-0
Telefax 09931/501-640
E-Mail: Info@kermi.de
Internet: http://www.kermi.de

**04.1 Kermi x-net C16 clip Panel SFDKSP01600**
Kermi xnet C16 clip Panel
Strukturkammerplatte aus Polypropylen zur Verankerung von xnet C16 Clips, die Enden der C16 Clips sind ohne Durchstoßen der Panelunterseite innerhalb der Kammerstruktur verankert. Clip Panel mit bauaufsichtlichem Prüfzeugnis Baustoffklasse E nach EN 13501-1, mit aufgedrucktem 5,5 cm Rohrverlegeraster und Schneideraster, wasserfest, maximale Nutzlast 75 kN/m2
L x B x H = 1200 x 1200 x 5 mm.

Fabrikat:  Kermi
Typ: xnet C16 clip Paneel
Artikel-Nr.: SFDKSP01600
Angebotenes
Fabrikat: '..........'
Typ: '..........'
Ohne Angabe gelten die oben vorgegebenen Fabrikat/Typen
Angebotenes Fabr. gilt für alle nachfolgenden Dimensionen und einschl. Formstücke Pos. 03.04.1-04.25
Menge: 1632,000 m²

**04.2 Kermi x-net Polyethylenfolie T 200 SFZRS001000**
Kermi xnet Polyethylenfolie T 200
Abdeck- und Schutzfolie aus Polyethylen mit 2 m Bahnbreite, mittig gefaltet und in 50 m Länge gerollt Dicke = 200 Mikrometer.

Fabrikat:  Kermi
Typ: Polyethylenfolie T200
Artikel-Nr.: SFZRS001000
Menge: 1632,000 m²

**04.3 Kermi x-net Randdämmstreifen H 160 mm SFZRS001000**
Kermi xnet Randdämmstreifen
zur Trennung des Heizestrichs von angrenzenden Bauteilen gemäß DIN 18560, aus geschlossenzelligem PE-Schaum mit extra langem PE-Folienlappen zur sicheren Abdichtung, mit rückseitigem Klebestreifen zur Wandfixierung-Höhe bis 8,5 cm von Unterkante-Randdämmstreifen, 160 mm Stellhöhe, 8 mm Dicke, mit mehrfach Abreißschlitzung.

Fabrikat: Kermi x-net
Typ: Randdämmstreifen H 160 mm 25 m/Rolle
Art.-Nr.:SFZRS001000
Menge: 1554,000 m

**04.4 Kermi x-net PE-Xc Rohr 16x2 mm SFRPE016060**
Kermi xnet 5-Schicht-PE-Xc Rohr
Sauerstoffdichtes, vernetztes Polyethylen Heizrohr 16 x 2 mm hergestellt nach DIN 16892 geprüft und überwacht nach DIN 4726 und DIN EN ISO 15875 DIN-Certco Registrierung 3V200PE-Xc Sauerstoffdicht nach DIN 4726 In 5-Schicht-Technologie zum Schutz der EVOH-Sauerstoffsperrschicht vor Abrieb im rauen Baustellenbetrieb drallfreies Abrollen aus der Verpackung heraus mit der xnet Abrollvorrichtung bzw. dem xnet Abrollwagen Anwendungsklasse 5, 6 bar Max.
Betriebstemperatur 90  Grad C
Kleinster Biegeradius 5 x d

Fabrikat:  Kermi x-net
Art.-Nr.: SFRPE016060
Menge: 7440,000 m

**04.5 Kermi x-net C16 Clip SFZRK160000**
Kermi xnet C16 Clip
zur abstandsfreien Fixierung von xnet Systemrohren
14 x 2 mm und 16 x 2 mm auf dem xnet C16 clip Panel, verarbeitbar mit dem xnet C16 clip Former, korrosionsgeschützt, mit abgerundeten Längskanten und speziell geformten Enden, magaziniert zu je 50 Stück.

Art.Nr.: SFZRK160000
Menge: 18600,000 St

**04.6 Kermi x-net Bewegungsfugenprofil 10/100 Art.-Nr.:SFZBP010000**
Kermi xnet Bewegungsfugenprofil 10/100
zur normgerechten Herstellung von Bewegungsfugen im Estrich gemäß DIN 18560, 1,8 m Profillänge, 100 mm Höhe, mit Klebefuß, biegesteife Ausführung durch seitliche Einfassung aus Kunststoff.
Art.-Nr.:SFZBP010000
Menge: 156,000 m

**04.7 Kermi x-net Rohrschutzklebestreifen Art.-Nr.:SFZKS000000**
Kermi xnet Rohrschutzklebestreifen
aus PE-Schaum zum Schutz der Rohrleitungen im Kreuzungsbereich von Bewegungsfugen L x B = 300 mm x 67 mm.
Art.-Nr.:SFZKS000000
Menge: 389,000 St

**04.8 Kermi x-net Estrichmessstelle, Art.-Nr.:SFZEMP00000**
Kermi xnet Estrichmessstelle
zur Markierung einer Bohrstelle zur Restfeuchtigkeitsmessung, empfohlen sind 3 Messstellen je 200 m2 bzw. je Wohnung.
Art.-Nr.:SFZEMP00000
Menge: 27,000 St

**04.9 Kermi x-net Klemmringverschraubung 16x2 mm Art.-Nr.:SFVZHKRV016**
Kermi xnet Klemmringverschraubung
Stützhülse mit Eurokonus, Klemmring und Überwurfmutter 3/4" mit SW 27 mm Werkstoff: Messing vernickelt Dimension: 16 x 2 mm
Art.-Nr.:SFVZHKRV016
Menge: 184,000 St

**04.10 Kermi x-net Rohrführungsbogen 14/16 Art.-Nr.:SFZRB016000**
Kermi xnet Rohrführungsbogen
aus schlagfestem Kunststoff, zur 90 Grd.
Umlenkung der xnet PE-Xc Rohre
für Rohrdimension 14 x 2 mm - 16 x 2 mm
Art.-Nr.:SFZRB016000
Menge: 184,000 St

**04.11 Kermi x-net Estrichzusatzmittel H2000**
Kermi xnet Estrichzusatzmittel H2000
Zusatzmittel für Zement- und Calciumsulfatestriche (Anhydrit) zur Erhöhung der Estrichgüte, sorgt für eine Verbesserung des Wasserrückhaltevermögens und eine höhere Plastizität des Heizestrichs. Verbrauch ca. 0,15 bis 0,18 kg/m2 bei 6 cm Zementestrich, ca. 0,12 kg/m2 bei 6 cm Calciumsulfatestrich, nicht für Fließestrich geeignet.
Menge: 200,000 Kg

**04.12 Kermi x-net C16 clip Tape**
Kermi xnet C16 clip Tape
Klebeband mit Gewebeeinlage zum Verbinden von Stößen der xnet C16 clip Panels, 50 mm Breite, 50 m pro Rolle, ausreichend für ca. 25 m2 Verlegefläche.
Menge: 78,000 St

**04.13 Kermi xnet Verteiler 5/4" Komfort-5-Kreise, Baul. 370 mm, SFVT0500000**
Verteiler 5/4" Komfort-5 für 5 Kreise, Baulänge 370 mm,
FBH Verteiler 5/4" aus Edelstahl 1.4301
Ausführung Komfort, bestehend aus:
Profilrohr mit 5/4" Überwurfmutter, flach dichtend an passendem Gegenstück (z.B. Kugelhahn, nicht im Lieferumfang), Vorlaufstamm mit Durchflussmengenanzeiger, 0,5 - 5,0 l/min einstellbar und am Schauglas ablesbar, Kvs = 2.46 m³/h.
Rücklaufstamm mit Thermostateinsätzen zum Anbau von xnet Stellantrieben, Abgänge mit 3/4" AG-Eurokonus, 55 mm Stutzenabstand, 2 Entlüftungsstopfen, 2 Messing-KFE-Hähne 1/2 ", Wandhalter mit Schallschutzeinlage, Schrauben, Dübel und Heizkreisbezeichnungsetiketten für 5 Heizkreise,
Baulänge = 370 mm

Fabrikat: Kermi
Typ: xnet Verteiler 5/4" Komfort-5
Art.-Nr.:  SFVT0500000
Menge: 1,000 St

**04.14 Kermi xnet Verteiler 5/4" Komfort-10-Kreise, Baul.645 mm, SFVT1000000**
Verteiler 5/4" Komfort-10 für 10Kreise,
Baulänge 645 mm,
FBH Verteiler 5/4" aus Edelstahl 1.4301
Ausführung Komfort, bestehend aus:
Profilrohr mit 5/4" Überwurfmutter, flach dichtend an passendem Gegenstück (z.B. Kugelhahn, nicht im Lieferumfang), Vorlaufstamm mit Durchflussmengenanzeiger, 0,5 - 5,0 l/min einstellbar und am Schauglas ablesbar, Kvs = 2.46 m³/h.
Rücklaufstamm mit Thermostateinsätzen zum Anbau von xnet Stellantrieben, Abgänge mit 3/4" AG-Eurokonus, 55 mm Stutzenabstand, 2 Entlüftungsstopfen, 2 Messing-KFE-Hähne 1/2 ", Wandhalter mit Schallschutzeinlage, Schrauben, Dübel und Heizkreisbezeichnungsetiketten für 10 Heizkreise,
Baulänge = 645 mm

Fabrikat: Kermi
Typ: xnet Verteiler 5/4" Komfort-10
Art.-Nr.:  SFVT1000000
Menge: 1,000 St

**04.15 Kermi xnet Verteiler 5/4" Komfort-11-Kreise, Baul.700 mm, SFVT1100000**
Verteiler 5/4" Komfort-11 für 11 Kreise,
Baulänge 700 mm,
FBH Verteiler 5/4" aus Edelstahl 1.4301
Ausführung Komfort, bestehend aus:
Profilrohr mit 5/4" Überwurfmutter, flach dichtend an passendem Gegenstück (z.B. Kugelhahn, nicht im Lieferumfang), Vorlaufstamm mit Durchflussmengenanzeiger, 0,5 - 5,0 l/min einstellbar und am Schauglas ablesbar, Kvs = 2.46 m³/h.
Rücklaufstamm mit Thermostateinsätzen zum Anbau von xnet Stellantrieben, Abgänge mit 3/4" AG-Eurokonus, 55 mm Stutzenabstand, 2 Entlüftungsstopfen, 2 Messing-KFE-Hähne 1/2 ", Wandhalter mit Schallschutzeinlage, Schrauben, Dübel und Heizkreisbezeichnungsetiketten für 11 Heizkreise,
Baulänge = 700 mm

Fabrikat: Kermi
Typ: xnet Verteiler 5/4" Komfort-11
Art.-Nr.:  SFVT1100000
Menge: 1,000 St

**04.16 Kermi x-net Verteiler 5/4lsquo; Komfort-12-Kreise, Baul. 755mm Art.-Nr.:SFVT1200000**
Verteiler 5/4lsquo; Komfort-12 für 12 Kreise, Baulänge 755 mm
FBH Verteiler 5/4lsquo; aus Edelstahl 1.4301
Ausführung Komfort, bestehend aus:
Profilrohr mit 5/4lsquo; Überwurfmutter flach dichtend an passendem Gegenstück (z.B. Kugelhahn, nicht im Lieferumfang)
Vorlaufstamm mit Durchflussmengenanzeiger,
0,5 - 5,0 l/min einstellbar und am Schauglas
ablesbar, Kvs = 1,12 m3/h
Rücklaufstamm mit Thermostateinsätzen zum
Anbau von x-net Stellantrieben
Abgänge mit 3/4lsquo; AG-Eurokonus,
55 mm Stutzenabstand
2 Entlüftungsstopfen
2 Messing-KFE-Hähne 1/2lsquo;
Wandhalter mit Schallschutzeinlage,
Schrauben,
Dübel und Heizkreisbezeichnungsetiketten

Fabrikat: Kermi
Typ: xnet Verteiler 5/4" Komfort-12
Art.-Nr.:SFVT1200000
Menge: 1,000 St

**04.17 Kermi x-net HK-Erweiterungsset Komfort Art.-Nr.:SFVEST00000**
HK-Erweiterungsset Komfort
für 1 Kreis, Baulänge 85 mm
Set zur Erweiterung von x-net Verteiler 5/4lsquo; Komfort
um einen zusätzlichen Heizkreis, hergestellt aus Edelstahl-Spezialprofil 14301
bestehend aus:
Erweiterungsstück für Vorlaufstamm mit Durchflussmengenanzeiger Erweiterungsstück für Rücklaufstamm mit Thermostateinsatz
2 Stück 3/4lsquo; Doppelnippel, selbstdichtend
max. 3 Erweiterungssets möglich

Fabrikat: Kermi
Typ: xnet HK-Erweiterungsset
Art.-Nr.:  SFVEST00000
Menge: 1,000 St

**04.18 Kermi xnet UP-Verteilerschrank US-L2 Breite: 535 mm Art.-Nr.:SFSUPST0L02**
Verteilerschrank US-L2
UP-Komfort lackiert, Breite: 535 mm
Schrank zur Unterputzmontage in Komfort- Ausführung, bestehend aus:
Korpus, Türe mit Blendrahmen und Estrichabschlussblende aus elektrolytisch verzinktem Stahlblech, sichtbare Teile pulverbeschichtet in weiß (ähnlich RAL 9016), Rückwand mit 2 abnehmbaren Befestigungsschienen, Hut-Trageschiene zur Steckmontage der xnet Modul-Schaltzentrale, herausnehmbare und verstellbare Rohrumlenkschiene, Tür mit Drehverschluss aus Metall, Seitenwände mit Ausbrüchen für Vor- und Rücklaufanschluss, Estrichabschlussblende mit serienmäßig Aufgebrachtem Schallschutz-Dämmstreifen Blendrahmen und Tür separat verpackt.
Maße B/H/T = 535 / 710-780 / 110-150 mm

Fabrikat: Kermi
Typ: xnet Verteilerschrank US-L2
Art.-Nr.:  SFSUPST0L02
Menge: 1,000 St

**04.19 Kermi xnet UP-Verteilerschrank US-L4 Breite: 835 mm Art.-Nr.:SFSUPST0L04**
Verteilerschrank US-L4
UP-Komfort lackiert, Breite: 835 mm
Schrank zur Unterputzmontage in Komfort- Ausführung, bestehend aus:
Korpus, Türe mit Blendrahmen und Estrichabschlussblende aus elektrolytisch verzinktem Stahlblech, sichtbare Teile pulverbeschichtet in weiß (ähnlich RAL 9016), Rückwand mit 2 abnehmbaren Befestigungsschienen, Hut-Trageschiene zur Steckmontage der xnet Modul-Schaltzentrale, herausnehmbare und verstellbare Rohrumlenkschiene, Tür mit Drehverschluss aus Metall, Seitenwände mit Ausbrüchen für Vor- und Rücklaufanschluss, Estrichabschlussblende mit serienmäßig Aufgebrachtem Schallschutz-Dämmstreifen Blendrahmen und Tür separat verpackt.
Maße B/H/T = 835 / 695-785 / 110-150 mm

Fabrikat: Kermi
Typ: xnet Verteilerschrank US-L4
Art.-Nr.:  SFSUPST0L04
Menge: 6,000 St

**04.20 Kermi xnet UP-Verteilerschrank US-L5 Breite: 985 mm Art.-Nr.:SFSUPST0L05**
Verteilerschrank US-L5
UP-Komfort lackiert, Breite: 985 mm
Schrank zur Unterputzmontage in Komfort- Ausführung, bestehend aus:
Korpus, Türe mit Blendrahmen und Estrichabschlussblende aus elektrolytisch verzinktem Stahlblech, sichtbare Teile pulverbeschichtet in weiß (ähnlich RAL 9016), Rückwand mit 2 abnehmbaren Befestigungsschienen, Hut-Trageschiene zur Steckmontage der xnet Modul-Schaltzentrale, herausnehmbare und verstellbare Rohrumlenkschiene, Tür mit Drehverschluss aus Metall, Seitenwände mit Ausbrüchen für Vor- und Rücklaufanschluss, Estrichabschlussblende mit serienmäßig Aufgebrachtem Schallschutz-Dämmstreifen Blendrahmen und Tür separat verpackt.
Maße B/H/T = 985 / 710-780 / 110-150 mm

Fabrikat: Kermi
Typ: xnet Verteilerschrank US-L5
Art.-Nr.:  SFSUPST0L05
Menge: 2,000 St

**04.21 Kermi xnet Kugelhahn-Set 5/4"AG x 3/4"IG 2 Stück/VPM Art.-Nr.:SFVZHKHS012**
Kugelhahn-Set 5/4"AG x 1"IG
2 Stück/VPM passend zum xnet Verteiler 5/4" mit flach dichtender Verschraubung 5/4" AG und 1" IG für Rohranschluss, BL: 60 mm, Messing-vernickelt
Fabrikat: Kermi
Typ: xnet Kugelhahn-Set 5/4"AG x 3/4"IG
Art.-Nr.:SFVZHKHS012
Menge: 2,000 St

**04.22 Kermi xnet Kugelhahn-Set 5/4"AG x 1"IG 2 Stück/VPM Art.-Nr.:SFVZHKHS011**
Kugelhahn-Set 5/4"AG x 1"IG
2 Stück/VPM passend zum xnet Verteiler 5/4" mit flach dichtender Verschraubung 5/4" AG und 1" IG für Rohranschluss, BL: 60 mm, Messing-vernickelt
Fabrikat: Kermi
Typ: xnet Kugelhahn-Set 5/4"AG x 1"IG
Art.-Nr.:SFVZHKHS011
Menge: 16,000 St

**04.23 Kermi xnet Stellantrieb 230V SFESA230000**
Stellantrieb 230V
Montageanleitung im Lieferumfang Montage auf xnet Heizkreisverteiler mit Ventiladapter AG M30 x 1,5 im Lieferumfang, mit Funktions- und Kontrollanzeige, stromlos geschlossen, im Lieferzustand leicht geöffnet (First-open-Funktion).
1 m Anschlusskabel (0,75 mm2) ca. 2 Watt Betriebsleistung 50 mm Bauhöhe

Fabrikat: Kermi
Typ: xnet Stellantrieb 230V
Art.-Nr.:  SFESA230000
Menge: 92,000 St

**04.24 Kermi x-net Wandanbauregler 230 V Art.-Nr.:SFEER002230**
Wandanbauregler 230 V
Montageanleitung im Lieferumfang Raumtemperatur-Regler mit Drehrad Wandanbau Merkmale / Technische Details:
Betriebsspannung: 230 Volt
Schaltleistung: max. 4 Stellantriebe
Sollwert von 1 - 5 (5-30 Grad C)
Farbe: weiß (ähnlich RAL 9010)
Wandmontag und Montag auf UP-Dose möglich
Maße: B x H x T = 75 x 75 x 27,5 mm
Funktionen:
Mit thermischer Rückführung Temperaturbereich einstellbar
Fabrikat: Kermi
Typ: x-net Wandanbauregler 230 V
Art.-Nr.: SFEER002230
Menge: 49,000 St

**04.25 Kermi xnet Klemmleiste 6R/230V SFEKL001230**
Klemmleiste 6R 230 V
Montageanleitung im Lieferumfang Anschlusseinheit zum Verbinden der standard Raumtemperatur-Regler
mit den Stellantrieben Merkmale / Technische Details:
Betriebsspannung: 230V
Bis zu 18 Stellantriebe möglich
Einfache und schnelle Installation durch hochwertige Steck-Klemmkontakte Zugentlastung integriert
Überlastsicherung integriert
Geeignet zur Wandmontage oder auf Hutschiene
Eingang für externe Schaltuhr (2 Zonen möglich)

Fabrikat: Kermi
Typ: xnet Systemsockel
Art.-Nr.:  SFEKL001230
Menge: 11,000 St

### Titel 05 Wärmedämmung / Rohrisolierung

*Hinweis: -->R-90 -Rohrabschottung Edelstahl oder Kupferrohren*
R-90 -Rohrabschottung zur Montage in Wand, Decke und
leichter Trennwand mit entsp. Feuerwiderstandsklasse.

Die Rohrabschottung vehindert für 90 Minuten einen
Übertrag von Feuer und Rauch. Hierzu ist die Conlit
150 Schale in und eine weiterführende Dämmung mit nichtbrennbaren Mineralwolle-Dämmstoffen, die einen Schmelzpunkt> 1000°C aufweisen, auf 1m beidseitig der Wand bzw. Deckenkonstruktionanzubringen.
Die Conlit 150 Schale ist formschlüssig in eine Kernbohrung einzupressen.
Bei vorhandenen Fugen werden diese bis zu einer Breite
vonca. 2mm mit vollflächig auf der Conlit-Schale aufgebrachtem Conlit-Kleber abgedichtet. Größere Fugen
werden mit Brandschutzmörtel der Mörtegruppe III
verschlossen (siehe separate Position). Bei leichten
Trennwänden muss die verbleibende Öffnung mit der
Spachtelmasse vollständig verschlossen werden. Alle
Dämmstoffe sind mit verzinktem Bindedraht, 6
Wicklungen pro lfd.M., auf dem Rohr zu befestigen.

Die Ausführung muss gemäß ABP Nr.P-3725/4130-MPA BS
erfolgen. Die ordnungsgemäße Ausführung ist vom
Unternehmer nach Abschluss der Arbeiten durch eine
Übereinstimmungserklärung zu bescheinigen. Die
Abschottung ist abzustimmen auf das Leitungssystem wie
in den nachfolgenden Positionen aufgelistet.

Brandschutzdurchführung:

Fabrikat:  Rockwool
Typ:  Conlit 150 U Schale
Baustoffklasse:  nichtbrennbar nach DIN 4102-1
Schmelzpunkt:  1000°C nach DIN 4102-17
Rohdichte:  150 kg/m3
Länge der Conlit-Schale: = 1000 mm, d.h. es können je nach Decken- bzw. Wandstärke die dementsprechende Anzahl Durchführungen mit einer Schale verschlossen werden. Bei den nachfolgenden Positionen sind Stückzahlen ausgeschrieben und die dazu gehöigen Wandstärken ausgeschrieben.
Brandschutzdurchführung wie beschrieben für die
nachfolgend aufgelisteten Rohrtypen und Nennweiten
liefern und montieren.

**05.1 Conlit 150-U-Schale DN12 (15mm) Stärke 20-25cm**
Conlit 150-U-Schale an Edelstahl-/Kupfer-Rohren
Rohrdimension : DN 12, Außen DA = 15 mm,
Dämmdicke  : 22,5 mm
Wand- bzw. Deckenstärke : 20-25 cm
Angebotenes
Fabrikat: '..........'
Typ: '..........'
Ohne Angabe gelten die oben vorgegebenen Fabrikat/Typen
Angebotenes Fabr. gilt für alle nachfolgenden Dimensionen und einschl. Formstücke Pos. 03.05.1-05.01.7.
Menge: 1,000 St

**05.2 Conlit 150-U-Schale DN15 (18mm) Stärke 20-25cm**
Conlit 150-U-Schale an Edelstahl-/Kupfer-Rohren.
Rohrdimension  : DN 15, Außen DA = 18 mm,
Dämmdicke  : 21 mm
Wand- bzw. Deckenstärke : 20-25 cm
Menge: 4,000 St

**05.3 Conlit 150-U-Schale DN 20 (22 mm) Stärke 20-25 cm**
Conlit 150-U-Schale an Edelstahl-/Kupfer-Rohren.
Rohrdimension  : DN 20, Außen DA = 22 mm,
Dämmdicke  : 19 mm
Wand- bzw. Deckenstärke : 20-25 cm
Menge: 2,000 St

**05.4 Conlit 150-U-Schale DN 25 (28 mm) Stärke 20-25 cm**
Conlit 150-U-Schale an Edelstahl-/Kupfer-Rohren.
Rohrdimension  : DN 25, Außen DA = 28 mm,
Dämmdicke  : 26 mm
Wand- bzw. Deckenstärke : 20-25 cm
Menge: 8,000 St

**05.5 Conlit 150-U-Schale DN 32 (35mm) Stärke 20-25 cm**
Conlit 150-U-Schale an Edelstahl-/Kupfer-Rohren.
Rohrdimension  : DN 32, Außen DA = 35 mm,
Dämmdicke  : 22,5 mm
Wand- bzw. Deckenstärke : 20-25 cm
Menge: 12,000 St

**05.6 Conlit 150-U-Schale DN 40 (42 mm) Stärke 20-25 cm**
Conlit 150-U-Schale an Edelstahl-/Kupfer-Rohren.
Rohrdimension  : DN 40, Außen DA = 42 mm,
Dämmdicke  : 29 mm
Wand- bzw. Deckenstärke : 20-25 cm
Menge: 2,000 St

**05.7 Conlit 150-U-Schale DN 50 (54 mm) Stärke 20-25 cm**
Conlit 150-U-Schale an Edelstahl-/Kupfer-Rohren.
Rohrdimension  : DN 50, Außen DA = 54 mm,
Dämmdicke  : 38 mm
Wand- bzw. Deckenstärke : 20-25 cm
Menge: 6,000 St

*Hinweis: RS 800 -Dämmschalen*
Dämmschalen aus Steinwolle zur Dämmung offen verlegter Rohrleitungsanlagen in Rettungswegen für nichtbrennbare Flüssigkeiten, Dämpfe oder Stäube.
Die Rohrschalen sind mit verzinktem Bindedraht, 6
Wicklungen pro lfd.M., auf dem Rohr zu befestigen.
Bögen, Krümmer und sonstige Formstücke sind entsprechend zuzuschneiden und anzupassen.
Die Überlappungen der aluminiumkaschierten Dämmschalen sind zu verkleben. Die Rundstöße sind ebenfalls mit selbstklebenden Alufolienbändern diffusionsdicht zu verkleben.
Die Ausführung muss gemäß Gutachten 3335/1111-Mer der MPA BS erfolgen.
Die ordnungsgemäße Ausführung ist vom
Unternehmer nach Abschluss der Arbeiten durch eine
Übereinstimmungserklärung zu bescheinigen. Die
Abschottung ist abzustimmen auf das Leitungssystem wie
in den nachfolgenden Positionen aufgelistet.
Bei gefordertem Schutz (durch Blech, Alu-Grobkorn oder Kunststoff < 0,5mm Dicke) ist die Dämmung entsprechend zu ummanteln.

Fabrikat:  Rockwool
Typ:  Dämmschale RS800
Baustoffklasse:  nichtbrennbar nach DIN 4102-1
Schmelzpunkt:  >1000°C nach DIN 4102-17
Rohdichte:  >90 kg/m3
AS-Qualität:  nach AGI Q 135

Dämmschale RS800 wie beschrieben für die
nachfolgend aufgelisteten Rohrtypen und Nennweiten
liefern und montieren. In die Preise sind Transport zur Baustelle, Reservematerialien, Material, Zuschnittsarbeiten, Kleinmaterialien und Verschnitt einzurechnen.

**05.8 Alukaschiert RS 800 DN 15, 20 mm**
RS 800 Dämmschale an Edelstahl-/Kupfer/C-Stahl-Rohren.
nach EnEV 100%, 50% und Kaltwasser nach DIN 1988.
Rohrdimension/Dämmstärke 15/20
Angebotenes
Fabrikat: '..........'
Typ: '..........'
Ohne Angabe gelten die oben vorgegebenen Fabrikat/Typen
Angebotenes Fabr. gilt für alle nachfolgenden Dimensionen und einschl. Formstücke Pos. 03.05.8-03.05.25
Menge: 14,000 m

**05.9 Alukaschiert RS 800 DN 18, 20 mm**
RS 800 Dämmschale an Edelstahl-/Kupfer/C-Stahl-Rohren.
nach EnEV 100%, 50% und Kaltwasser nach DIN 1988.
Rohrdimension/Dämmstärke 18/20
Menge: 2,000 m

**05.10 Alukaschiert RS 800 DN 22, 20 mm**
RS 800 Dämmschale an Edelstahl-/Kupfer/C-Stahl-Rohren.
nach EnEV 100%, 50% und Kaltwasser nach DIN 1988.
Rohrdimension/Dämmstärke 22/20
Menge: 1,000 m

**05.11 Alukaschiert RS 800 DN 28, 30 mm**
RS 800 Dämmschale an Edelstahl-/Kupfer/C-Stahl-Rohren.
nach EnEV 100%.
Rohrdimension/Dämmstärke 28/30
Menge: 56,000 m

**05.12 Alukaschiert RS 800 DN 35, 30 mm**
RS 800 Dämmschale an Edelstahl-/Kupfer/C-Stahl-Rohren.
nach EnEV 100%.
Rohrdimension/Dämmstärke 35/30
Menge: 36,000 m

**05.13 Alukaschiert RS 800 DN 42, 40 mm**
RS 800 Dämmschale an Edelstahl-/Kupfer/C-Stahl-Rohren.
nach EnEV 100%.
Rohrdimension/Dämmstärke 42/40
Menge: 18,000 m

**05.14 Alukaschiert RS 800 DN 54, 30mm**
RS 800 Dämmschale an Edelstahl-/Kupfer/C-Stahl-Rohren.
nach EnEV 50% und Kaltwasser nach DIN 1988.
Rohrdimension/Dämmstärke 54/30
Menge: 12,000 m

*Hinweis: RS 800 -Dämmschalen+ Isogenopak*
Dämmschalen aus Steinwolle mit Isogenopakummantelung zur Dämmung offen verlegter Rohrleitungsanlagen in Rettungswegen für nichtbrennbare Flüssigkeiten, Dämpfe oder Stäube.
Die Rohrschalen sind mit verzinktem Bindedraht, 6
Wicklungen pro lfd.M., auf dem Rohr zu befestigen.
Bögen, Krümmer und sonstige Formstücke sind entsprechend zuzuschneiden und anzupassen.
Die Überlappungen der aluminiumkaschierten Dämmschalen sind zu verkleben. Die Rundstöße sind ebenfalls mit selbstklebenden Alufolienbändern diffusionsdicht zu verkleben.
Die Ausführung muss gemäß Gutachten 3335/1111-Mer der MPA BS erfolgen.
Die ordnungsgemäße Ausführung ist vom
Unternehmer nach Abschluss der Arbeiten durch eine
Übereinstimmungserklärung zu bescheinigen. Die
Abschottung ist abzustimmen auf das Leitungssystem wie
in den nachfolgenden Positionen aufgelistet.
Bei gefordertem Schutz (durch Blech, Alu-Grobkorn oder Kunststoff < 0,5mm Dicke) ist die Dämmung entsprechend zu ummanteln.

Fabrikat:  Rockwool
Typ:  Dämmschale RS800
Baustoffklasse:  nichtbrennbar nach DIN 4102-1
Schmelzpunkt:  >1000°C nach DIN 4102-17
Rohdichte:  >90 kg/m3
AS-Qualität:  nach AGI Q 135

Dämmschale RS800 wie beschrieben für die
nachfolgend aufgelisteten Rohrtypen und Nennweiten
liefern und montieren.
Darüber
PVC-Mantel (Isogenopak SE-Folie 0,35 schwer entflammbar) Alle Endstellen sind mit Ferran-Blech-
Endmanschetten zu befestigen. Rohrbögen mit
Formschalen. Sämtliche Schalen passend zum
Rohrdurchmesser. Isolierung einschl. aller Bögen,
Abzweige, Aussparungen für Rohrbefestigungen.
In die Preise sind Transport zur Baustelle, Reservematerialien, Material, Zuschnittsarbeiten, Kleinmaterialien und Verschnitt einzurechnen.

**05.15 RS 800 DN 15, 20mm mit Isogenopak Edelstahl-/Kupfer/C-Stahl**
RS 800 Dämmschale mit Isogenopak-Ummantelung
an Edelstahl-/Kupfer/C-Stahl-Rohren.
nach EnEV 100%, 50% und Kaltwasser nach DIN 1988.
Rohrdimension/Dämmstärke 15/20
Menge: 10,000 m

**05.16 RS 800 DN 18, 20mm mit Isogenopak Edelstahl-/Kupfer/C-Stahl**
RS 800 Dämmschale mit Isogenopak-Ummantelung
an Edelstahl-/Kupfer/C-Stahl-Rohren.
nach EnEV 100%, 50% und Kaltwasser nach DIN 1988.
Rohrdimension/Dämmstärke 18/20
Menge: 8,000 m

**05.17 RS 800 DN 22, 20mm mit Isogenopak Edelstahl-/Kupfer/C-Stahl**
RS 800 Dämmschale mit Isogenopak-Ummantelung
an Edelstahl-/Kupfer/C-Stahl-Rohren.
nach EnEV 100%, 50% und Kaltwasser nach DIN 1988.
Rohrdimension/Dämmstärke 22/20
Menge: 10,000 m

**05.18 RS 800 DN 28, 20mm mit Isogenopak Edelstahl-/Kupfer/C-Stahl**
RS 800 Dämmschale mit Isogenopak-Ummantelung
an Edelstahl-/Kupfer/C-Stahl-Rohren.
nach EnEV 50% und Kaltwasser nach DIN 1988.
Rohrdimension/Dämmstärke 28/20
Menge: 2,000 m

**05.19 RS 800 DN 28, 30mm mit Isogenopak Edelstahl-/Kupfer/C-Stahl**
RS 800 Dämmschale mit Isogenopak-Ummantelung
an Edelstahl-/Kupfer/C-Stahl-Rohren, nach EnEV 100%,
Rohrdimension/Dämmstärke 28/30
Menge: 6,000 m

**05.20 RS 800 DN 35, 20mm mit Isogenopak Edelstahl-/Kupfer/C-Stahl**
RS 800 Dämmschale mit Isogenopak-Ummantelung
an Edelstahl-/Kupfer/C-Stahl-Rohren.
nach EnEV  50% und Kaltwasser nach DIN 1988.
Rohrdimension/Dämmstärke 35/20
Menge: 2,000 m

**05.21 RS 800 DN 35, 30mm mit Isogenopak Edelstahl-/Kupfer/C-Stahl**
RS 800 Dämmschale mit Isogenopak-Ummantelung
an Edelstahl-/Kupfer/C-Stahl-Rohren, nach EnEV 100%,
Rohrdimension/Dämmstärke 35/30
Menge: 4,000 m

**05.22 RS 800 DN 42, 20mm mit Isogenopak Edelstahl-/Kupfer/C-Stahl**
RS 800 Dämmschale mit Isogenopak-Ummantelung
an Edelstahl-/Kupfer/C-Stahl-Rohren..
nach EnEV  50% und Kaltwasser nach DIN 1988.
Rohrdimension/Dämmstärke 42/20
Menge: 2,000 m

**05.23 RS 800 DN 42, 40mm mit Isogenopak Edelstahl-/Kupfer/C-Stahl**
RS 800 Dämmschale mit Isogenopak-Ummantelung
an Edelstahl-/Kupfer/C-Stahl-Rohren, nach EnEV 100%,
Rohrdimension/Dämmstärke 42/40
Menge: 4,000 m

**05.24 RS 800 DN 54, 30mm mit Isogenopak Edelstahl-/Kupfer/C-Stahl**
RS 800 Dämmschale mit Isogenopak-Ummantelung
an Edelstahl-/Kupfer/C-Stahl-Rohren.
nach EnEV 50% und Kaltwasser nach DIN 1988.
Rohrdimension/Dämmstärke 54/30
Menge: 2,000 m

**05.25 RS 800 DN 54, 50mm mit Isogenopak Edelstahl-/Kupfer/C-Stahl**
RS 800 Dämmschale mit Isogenopak-Ummantelung
an Edelstahl-/Kupfer/C-Stahl-Rohren, nach EnEV 100%,
Rohrdimension/Dämmstärke 54/50
Menge: 24,000 m

*Hinweis: XtraFLEX-Iso - PE Plus - Schutzschlauch 9mm*
XtraFLEX-Iso - PE Plus - Schutzschlauch aus geschlossenzelligem Polyäthylen (PE) - Weichschaum, ungeschlitzt mit widerstandsfähiger Schutzfolie außen und Gleitfolie innen Baustoffklasse : DIN 4102, B2, Farbe : Rot, Isolierstärke 9mm.
Nennweiten wie nachfolgend aufgelistet.

**05.26 XtraFLEX-Isol. PE Plus Kupfer-/Edelstahlrohre 15mm, Stärke 9mm**
XtraFLEX-Iso-PE Plus, an Kupfer-/Edelstahlrohre 15 mm
Dämmstärke 9mm
Angebotenes
Fabrikat: '..........'
Typ: '..........'
Ohne Angabe gelten die oben vorgegebenen Fabrikat/Typen
Angebotenes Fabr. gilt für alle nachfolgenden Dimensionen und einschl. Formstücke Pos. 03.05.26-03.05.30
Menge: 4,000 m

**05.27 XtraFLEX-Isol. PE Plus Kupfer-/Edelstahlrohre 18mm, Stärke 9mm**
XtraFLEX-Iso-PE Plus, an Kupfer-/Edelstahlrohre 18 mm
Dämmstärke 9mm
Menge: 4,000 m

**05.28 XtraFLEX-Isol. PE Plus Kupfer-/Edelstahlrohre 22mm, Stärke 9mm**
XtraFLEX-Iso-PE Plus, an Kupfer-/Edelstahlrohre  22 mm
Dämmstärke 9mm
Menge: 4,000 m

**05.29 XtraFLEX-Isol. PE Plus Kupfer-/Edelstahlrohre 28mm, Stärke 9mm**
XtraFLEX-Iso-PE Plus, an Kupfer-/Edelstahlrohre  28 mm
Dämmstärke 9mm
Menge: 4,000 m

**05.30 XtraFLEX-Isol. PE Plus Kupfer-/Edelstahlrohre 35mm, Stärke 9mm**
XtraFLEX-Iso-PE Plus, an Kupfer-/Edelstahlrohre  35 mm
Dämmstärke 9mm
Menge: 4,000 m

### Titel 06 Kernbohrarbeiten, Aussparungen schließen

*Hinweis: Bohrungen herstellen in Form von Kernlochbohrungen*
Bohrungen herstellen in Form von Kernlochbohrungen
einschließlich Baustelleneinrichtung, allen den hierzu erforderlichen Hilfsmitteln, Bohrwasserabsaugung, Schutz der Umbegung, einschließlich Schuttbeseitigung.
In die Stückpreise der Bohrungen ist das Einrichten der Baustellen, der komplette Aufbau des Bohrgerätes einzukalkulieren.

Da es sich um eine Sanierung in mehreren Abschnitten über 3-4 Monate handelt und die Strangsanierungen Eingang für Eingang gemacht werden ist ein mehrmaliges An- und Abfahren bzw. Einrichten zu kalkulieren. Zu Beginn der Arbeiten werden die Bohrungen im Keller ausgeführt.

Da die Bohrungen in bewohnten Wohnungen stattfinden ist äußerste Sorgfalt geboten. Die gesamte Umgebung ist durch geeignete Schutzmaßnahmen vor Verunreinigung durch Spritz-/ Bohrwasser zu schützen. Das Bohrwasser ist umgehend abzusaugen. Sollten im Bad noch Gegenstände stehen, die beschädigt werden können, so sind diese eigenverantwortlich zu entfernen.
Im Stockwerk darunter sind Schutzvorkehrungen zu treffen, damit sich niemand im Bad aufhält. Der Bohrkern ist vor dem herabstürzen zu sichern. Das Bohrwasser unter der Decke ist aufzufangen.

Die nachstehend aufgeführten Positionen dürfen nur mit
Zustimmung der Bauleitung bzw.des Statikers ausgeführt
werden und sind z.T. als Bedarfspositionen vorgesehen.

Sämtliche Bohrkerne sind auf druchgebohrte Rohrleitungen oder Elektrokabel zu untersuchen. Werden diese im Bohrkern festgestellt so sind die Bohrkerne am jeweiligen Loch zu belassn und umgehend die Bauleitung zu verständigen damit die Leitungen geprüft und gegebenenfalls repariertwerden können. der bohrenden Unternehmen entstehen dadurch keine Kosten.

Wanddurchbohrung bzw. Deckendurchbohrung Beton- und Kalksandstein in nachfolgend aufgelisteter Stärke  komplett wie beschrieben herstellen.

*Hinweis: Wand- bzw. Deckenstärke bis 20 cm*
Wand- bzw. Deckenstärke bis 20 cm
Beton oder Kalksandstein

**06.1 Bohrung 60 mm D. bis Wanddicke 20 cm**
Menge: 2,000 St

**06.2 Bohrung 80 mm D. bis Wanddicke 20 cm**
Menge: 2,000 St

**06.3 Bohrung 100 mm D. bis Wanddicke 20 cm**
Menge: 2,000 St

**06.4 Bohrung 150 mm D. bis Wanddicke 20 cm**
Menge: 2,000 St

**06.5 Bohrung durch Fermacellplatte Durchmesser: 30-50mm**
Bohrung durch Fermacellplatte für die Durchführung einer Rohrleitung mit einem Kronenbohrer herstellen.
Fermacellplatte 15-20 mm stark
Durchmesser: 30-50mm
Menge: 18,000 St

**06.6 Bohrung durch Fermacellplatte Durchmesser: 60-90mm**
Bohrung durch Fermacellplatte für die Durchführung einer Rohrleitung mit einem Kronenbohrer herstellen.
Fermacellplatte 15-20 mm stark
Durchmesser: 60-90mm
Menge: 8,000 St

### Titel 08 Revisionsunterlagen

**08.1 Dokumentations- und Revisionsunterlagen**
*** Pauschalposition
Dokumentations- und Revisionsunterlagen

Umfang:

0. Inhaltsverzeichnis

1. Anlagenbeschreibung sowie
   - Nutzeranforderungen,
   - Anlagenbezogene Normen und VDI-Richtlinien,
   - Leistungstabelle der Anlage und deren Komponenten
   - Fließschema mit wesentlichen Anlagendaten.

2. Gerätelisten unterteilt in Mechanik, Regelung und
  Elektro.

3. TÜV-Bescheingungen  - sofern gefordert-

4. Gerätebeschreibung (Herstellerunterlagen), mit
  Betriebs- und Wartungsanleitung, unterteilt in
  Mechanik, Meß- und Einstellprotokolle mit
  Meßstellenpläne, Elektrische Schaltpläne,
  Regelungspläne.

5. Meß- und Einstellprotokolle mit Meßstellenpläne

6. Elektrische Schaltpläne, Regelungspläne

7. Bestandszeichnungen (farbig angelegt):
  Fließschemata mit wesentlichen Anlagendaten,
  Baugrundrißpläne mit der eingezeichneten
  Installation, eventuell Schnitte, Strangschemata.

8. Fließschematas in den Technikräumen
  laminierte Ausführung mit Metallösen um an der
  Wand anschrauben zu können.

Anzahl:
2 Satz  Unterlagen in vorbeschriebenem Umfang jeweils
  in beschrifteten Ordnern (Abschnitt 1-8).
1 Stück Fließschemata nach Abschnitt 8
1 Stück Datenträger mit allen Unterlagen im PDF-Format

Die spezifizierten Festlegungen über Revisionsunterlagen sind zu beachten.

Die Pläne sind in CAD herzustellen:

Die Ausführungspläne der Grundrisse und der
Fließschemata liegen im AutoCAD Format als .dwg
oder .dxf-Datei in ihrer Erstfassung (Zeitpunkt
Montagebeginn) vor und werden vom planenden
Ingenieurbüro zur Verfügung gestellt.

Mit den Revisionsunterlagen sind Datenträger mit den
Revisionzeichnungen im .dwg oder .dxf-Format sowie allen Unterlagen im PDF-Format einfach abzugeben.
Menge: 1,000 psch

### Titel 09 Stundenlohnarbeiten

*Hinweis: Stundenlohnarbeiten*
Stundenlohnarbeiten
dürfen nur auf ausdrückliche Anweisung der Bauleitung ausgeführt werden.

Rapporte werden nur anerkannt, wenn sie innerhalb von 2 Tagen nach erfolgter Arbeit der Bauleitung zur Unterschrift vorgelegt werden.

Die Stundenlohnzettel müssen folgende Angaben enthalten:
- Datum
- Bezeichnung der Baustelle, genaue Bezeichnung des Ausführungsortes innerhalb der Baustelle,
- die Art der Leistung
- die Namen, die Beruf-, Lohn- oder Gehaltsgruppe der Arbeitskräfte
- die geleisteten Arbeitsstunden je Arbeitskraft und die Art der Leistung, ggf. aufgegliedert nach Mehr-, Nacht-,  Sonntags- und Feiertagsarbeit, sowie nach im Verrechnungssatz nicht  enthaltene Erschwernisse
- Gerätekenngrößen

Die Rechnungen müssen entsprechend der Stundenlohnzettel aufgegliedert werden.

Die Originale der Stundenlohnzettel behält der Auftraggeber, den Durchschlag erhält der Auftragnehmer.

Die nachstehend aufgeführten Stunden sind vorgesehen für die Ausführung von unvorhersehbaren Arbeiten. Sie dienen nicht zur Erfüllung von Leistungen, die bereits mit den EP der LV-Positionen abgegolten sind oder damit in Zusammenhang stehen.

Für die Abrechnung von Materialien, die bei der Ausführung von Stundenlohnarbeiten verarbeitet werden, ist der Materialanteil der EP des LV zugrunde zu legen.

**09.1 Obermonteur**
*** Stundenlohnarbeiten
*** Bedarfsposition ohne GB
Menge: 1,000 h

**09.2 Selbständiger Monteur**
*** Stundenlohnarbeiten
*** Bedarfsposition ohne GB
Menge: 1,000 h

**09.3 Monteur**
*** Stundenlohnarbeiten
*** Bedarfsposition ohne GB
Menge: 1,000 h

**09.4 Helfer**
*** Stundenlohnarbeiten
*** Bedarfsposition ohne GB
Menge: 1,000 h

**09.5 Auszubildender**
*** Stundenlohnarbeiten
*** Bedarfsposition ohne GB
Menge: 1,000 h

*Hinweis: --> Gerätevorhaltung und Betriebskosten*
Gerätevorhaltung und Betriebskosten

**09.6 Bohrhammer Hilte TE 92 oder gleichwertig.**
*** Bedarfsposition ohne GB
Menge: 1,000 h

### Titel 10 Wartungsarbeiten Heizung

*Hinweis: Wartung während der Gewährleistung*
Wartung während der Gewährleistung

Inspektions- und Wartungsarbeiten der im
Leistungsverzeichnis beschriebenen
technischen Anlagen während der Dauer der
Gewährleistungszeit von 5 Jahren.

Die Wartungsarbeiten sind entsprechend den VDMA-
Einheitsblättern (VDMA 24 186 Teile 0 - 6) und unter
Anwendung von Arbeitskarten für alle im Leistungsumfang des Auftragnehmers enthaltenen Komponenten und Anlagen durchzuführen.

Arbeitskarten sind für jede Anlage durch den AN zu erstellen.

Die erforderlichen Hilfsstoffe sind beizustellen und in
die Kosten einzukalkulieren. Einschl. An- und Abfahrt.
Einschl. Erstellen von Wartungsprotokollen.

Ein entspechender Wartungsvertrag ist vor der
Schlußrechnung vorzulegen

Die Vergütung erfolgt nicht im Rahmen der
Schlußrechnung, sondern jährlich nach erbrachter
Wartungsleistung durch separate Rechnung.

Der Einheitspreis ist für ein Jahr anzugeben.
Für nachfolgende Anlagen sind Wartung anzubieten:

**10.1 VDMA-Arbeitsblätter**
*** Bedarfsposition ohne GB
VDMA-Arbeitsblätter

VDMA-Arbeitsblätter und Arbeitskarten.
Erstellung der VDMA-Arbeitsblätter und Arbeitskarten für die ausgeführten Anlagen.

Die Arbeitsblätter und Arbeitskarten sind für
jede Anlage bzw. Instalationsgruppe seperat
entsprechend den gültigen VDMA-Einheitsblättern
(VDMA 24186-0 bis -6) aufzustellen.

Die Kompenenten sind mit Angabe von Fabrikat, Typ,
Dimension und Betriebsdaten aufzulisten.

Für alle Komponenten sind die Wartungsarbeiten zu
beschreiben und die Wartungszyklen anzugeben.
Die Arbeitsblätter und Arbeitskarten sind den Revisionsunterlagen beizufügen.
Menge: 1,000 Psch

*Hinweis: Folgende Anlagen sind hier zu berücksichtigen:*
Folgende Anlagen sind hier zu berücksichtigen:

- 1x Brennwert-Pelletkessel mit allen Komponenten
- 1x Verteileranlage mit 1 Pumpengruppen
- Pumpen, Stellantriebe, Absperrarmaturen
- 1x Regelungseinrichtungen/Schaltschränke und alle hierzu
  gehörenden Fühler, Geräteanschlüsse etc.
- 1x Druckhalteanlage mit Ausdehungsgefäßen,
  Nachspeiseeinrichtung und allem Zubehör,

Im späteren Wartungsangebot sind die Anlagen und Preise einzeln aufzuführen. In den nachfolgenden Positionen sind die Gesamtsummen für das entsprechende Betriebsjahr anzugeben.

**10.2 Inspektions- und Wartungsarbeiten im 1. Jahr der Gewährleistung**
*** Bedarfsposition ohne GB
Inspektions- und Wartungsarbeiten im
1 Jahr der Gewährleistung.

Inspektions- und Wartungsarbeiten im 1.Jahr
der Gewährleistung. Die Wartungsarbeiten
sind entsprechend den VDMA-Einheitsblättern
und unter Anwendung der erstellten Arbeitskarten für alle ausgeführten Installationen des
Auftrages durchzuführen.Die erforderlichen
Hilfsstoffe sind beizustellen und in die Kosten
einzukalkulieren.
Menge: 1,000 Psch

**10.3 Inspektions-und Wartungsarbeiten im 2 Jahr der Gewährleistung**
*** Bedarfsposition ohne GB
Inspektions- und Wartungsarbeiten im
2 Jahr der Gewährleistung

Inspektion und Wartung im 2. Jahr der
Gewährleistung, s.w.v.
Menge: 1,000 Psch

**10.4 Inspektions- und Wartungsarbeiten im 3 Jahr der Gewährleistung**
*** Bedarfsposition ohne GB
Inspektions- und Wartungsarbeiten im
3 Jahr der Gewährleistung

Inspektion und Wartung im 3. Jahr der
Gewährleistung, s.w.v.
Menge: 1,000 Psch

**10.5 Inspektions- und Wartungsarbeiten im 4. Jahr der Gewährleistung**
*** Bedarfsposition ohne GB
Inspektions- und Wartungsarbeiten im
4 Jahr der Gewährleistung

Inspektion und Wartung im 4. Jahr der
Gewährleistung, s.w.v.
Menge: 1,000 Psch

**10.6 Inspektions- und Wartungsarbeiten im 5. Jahr der Gewährleistung**
*** Bedarfsposition ohne GB
Inspektions- und Wartungsarbeiten im
5 Jahr der Gewährleistung

Inspektion und Wartung im 5. Jahr der
Gewährleistung, s.w.v.
Menge: 1,000 Psch

**10.7 Wartungsangebot zur Wartung Gewerk Heizung.**
*** Bedarfsposition ohne GB
Wartungsangebot zur Wartung gemäß AMEV während der Gewährleistung.
Der Bieter hat bei Angebotsabgabe dem Angebot einen Entwurf des Wartungsvertrages beizulegen

Gewerk Heizung.
Menge: 1,000 St
